# REHABILITACIÓ DELS CARRERS DEL CASC ANTIC DE PLANOLES

- Format: FIEBDC-3/2016
- Programa: ARQ+CC (AM2)
- Data: 17/03/2025
- Tipus: pressupost
- Divisa: EUROS
- Despeses generals: 13 %
- Benefici industrial: 6 %
- Baixa: 100 %
- IVA: 16 %
- Codi: PUOSC
Import: 323630.5

## 01 TREBALLS PREVIS
Import: 3352.65

**PD_1048** ut CARTELL TEMPORAL D'OBRA DE 160x175 CM.
1 ut × 750 = 750.00
Subminitrament i col.locació de cartell temporal d'obra col·locat en lloc visible dins de l'àmbit de l'obra, fet de lama de ferro galvanitzat, de gruix no deformable, o d’alumini extrudit, de gruix estàndard. Suports verticals amb tub o perfil de ferro galvanitzat, col.locat a una alçada que garanteixi una visibilitat òptima, amb vinil imprès en quadricromia, mat i adhesiu col·locat el suport. Dimensions de 160x175 cm. amb el contingut facilitat pel promotor de l'obra, i el logotip de les diferents corporacions, amb els colors i la tipografia exigida donant compliment als requisits de comunicació del pla de recuperació, transformació i resilència finançat per l'Unió Europea - Next Generation, totalment instal.lat.

| Codi | Ut | Descripció | Rendiment | Preu | Import |
|---|---|---|---|---|---|
| 10100030 | h | Oficial 1a. (mà d'obra) | 6 | 21.4 | 128.40 |
| 10100060 | h | Manobre. (mà d'obra) | 6 | 19.5 | 117.00 |
| 30300560 | m3 | Formigó HM-20/B/20/XC2. (material) | 0.5 | 87.5 | 43.75 |
| MT06FULx012 | ut | CARTELL TEMPORAL D'OBRA DE 160x175 CM. (material) | 1 | 460.85 | 460.85 |
|  |  | Total |  |  | 750 |

**ETP.07** ut REPLANTEIG TOPÒGRAF
2 ut × 550.2 = 1100.40
Replanteig de diferents fases de l'obra realitzat per topògraf.

| Codi | Ut | Descripció | Rendiment | Preu | Import |
|---|---|---|---|---|---|
| MOOF05 | h | TOPÒGRAF (mà d'obra) | 6 | 56.5 | 339.00 |
| MOOF06 | h | AJUDANT TOPÒGRAF (mà d'obra) | 6 | 35.2 | 211.20 |
|  |  | Total |  |  | 550.2 |

**ETP.05** ut PROVISIONAL D'AIGUA
1 ut × 351.75 = 351.75
Instal.lació provisional d'aigua des de la xarxa municipal, per tota la durada de l'obra.

| Codi | Ut | Descripció | Rendiment | Preu | Import |
|---|---|---|---|---|---|
| 10100240 | h | Oficial 1a. instal.lador (mà d'obra) | 4.5 | 21 | 94.50 |
| 10100250 | h | Ajudant d'instal.lador. (mà d'obra) | 4.5 | 20.5 | 92.25 |
| MT06FULx013 | ut | MATERIAL DIVERS PROVISIONAL AIGUA (material) | 1 | 165 | 165.00 |
|  |  | Total |  |  | 351.75 |

**ETP.06** ut GRUP ELECTRÒGEN 6 kVA
1 ut × 650 = 650.00
Grup electrògen de funcionament manual, amb motor dièsel, Kohler i alternador Sincro monofàsic de 230 V de tensió i 50 Hz de freqüència a 1500 r.p.m., de 6 kVA de potència de funcionament principal (PRP) i 7 kVA de potència de funcionament de temps limitat (LTP), de 1300x580x1298 mm, amb quadre elèctric de protecció, distribució i control per a arrencada manual. Inclou consum de combustible durant tota l'obra.

| Codi | Ut | Descripció | Rendiment | Preu | Import |
|---|---|---|---|---|---|
| MQVA13 | h | GRUP ELECTRÒGEN 6 kVA (maquinària) | 100 | 6.5 | 650.00 |
|  |  | Total |  |  | 650 |

**ETP.04** ut WC QUÍMIC 1,20x1,20 M.
1 ut × 500.5 = 500.50
Col.locació de WC pels treballadors connectat a la xarxa d'aigua i amb connexió de les aigües fecals. Temps estimat de 12 mesos.

| Codi | Ut | Descripció | Rendiment | Preu | Import |
|---|---|---|---|---|---|
| 10100030 | h | OFICIAL 1A. | 1 | 21.4 | 21.40 |
| 10100060 | h | MANOBRE | 1 | 19.5 | 19.50 |
| 10100240 | h | OFICIAL 1A. INSTAL.LADOR | 2 | 21 | 42.00 |
| MT21Exxx160 | ut | LLOGUER MENSUAL WC. 1,20x1,20 M. (material) | 12 | 34.8 | 417.60 |
|  |  | Total |  |  | 500.5 |

## 02 ENDERROCS
Import: 25405.29

**PD_79** ml TALL AMB DISC DE PAVIMENT
20 ml × 13.68 = 273.60
Tall del paviment asfàltic, formigó o llosa de pedra amb màquina de disc d'aigua, neteja i retirada de runes.

| Codi | Ut | Descripció | Rendiment | Preu | Import |
|---|---|---|---|---|---|
| 10100060 | h | MANOBRE | 0.25 | 19.5 | 4.88 |
| 20100380 | h | MÀQUINA TALLAJUNTS EN PAVIMENTS (maquinària) | 0.25 | 35.2 | 8.80 |
|  |  | Total |  |  | 13.68 |

| Amidament | Uts. | Llarg | Parcial |
|---|---|---|---|
|  | 1 | 8 | 8.000 |
|  | 1 | 12 | 12.000 |
| Total |  |  | 20 |

**021200070** m2 EXTRACCIÓ DE PAVIMENT
755.432 m2 × 13.95 = 10538.28
Extracció de paviment format per lloses de pedra preses amb morter de ciment i rejuntades sobre base de formigó de 15-20 cm. de gruix, peces de panot de formigó prefabricades preses amb morter de ciment i rejuntades sobre base de formigó de 15-20 cm. de gruix, vorades de pedra aferrada amb formigó i rejuntades, paviment de formigó de 15-20 cm. de gruix, a màquina amb martell trencador. Inclou neteja i retirada de runes.

| Codi | Ut | Descripció | Rendiment | Preu | Import |
|---|---|---|---|---|---|
| 10100060 | h | MANOBRE | 0.07 | 19.5 | 1.37 |
| 20100270 | h | RETROEXCAVADORA AMB MARTELL TRENCADOR (maquinària) | 0.16 | 78.6 | 12.58 |
|  |  | Total |  |  | 13.95 |

| Amidament | Uts. | Llarg | Parcial |
|---|---|---|---|
|  | 1.02 | 740.62 | 755.432 |
| Total |  |  | 755.432 |

**021200090** m2 EXTRACCIÓ PAVIMENT ASFÀLTIC
179.4 m2 × 12.77 = 2290.94
Extracció de paviments de macadam i capa asfàltica de 7-10 cm. de gruix, a màquina amb martell trencador. Inclou neteja i retirada de runes.

| Codi | Ut | Descripció | Rendiment | Preu | Import |
|---|---|---|---|---|---|
| 10100060 | h | MANOBRE | 0.05 | 19.5 | 0.98 |
| 20100270 | h | RETROEXCAVADORA AMB MARTELL TRENCADOR | 0.15 | 78.6 | 11.79 |
|  |  | Total |  |  | 12.77 |

| Amidament | Uts. | Llarg | Ample | Parcial |
|---|---|---|---|---|
|  | 0.15 | 796 |  | 119.400 |
| ACOMPLAMENT | 1 | 8 | 3 | 24.000 |
|  | 1 | 12 | 3 | 36.000 |
| Total |  |  |  | 179.4 |

**PD_222** m2 FRESAT DE PAVIMENT ASFÀLTIC
398 m2 × 3.64 = 1448.72
Fresat de paviment asfàltic a màquina amb un gruix de 4-7 cm.

| Codi | Ut | Descripció | Rendiment | Preu | Import |
|---|---|---|---|---|---|
| 10100060 | h | MANOBRE | 0.04 | 19.5 | 0.78 |
| 20100381 | h | MÀQUINA DE FRESAT (maquinària) | 0.08 | 35.8 | 2.86 |
|  |  | Total |  |  | 3.64 |

| Amidament | Uts. | Llarg | Parcial |
|---|---|---|---|
|  | 0.5 | 796 | 398.000 |
| Total |  |  | 398 |

**010200022** m2 EXTRACCIÓ PAVIMENT LLOSA DE PEDRA
78 m2 × 19.04 = 1485.12
Extracció de paviment de lloses de pedra preses amb morter de ciment sobre base de formigó de 15-20 cm. de gruix, a mà i amb ajuda d'eines elèctriques per posterior reparació. Inclou neteja, retirada de runes i acopi de la llosa per posterior utilització.

| Codi | Ut | Descripció | Rendiment | Preu | Import |
|---|---|---|---|---|---|
| 10100060 | h | MANOBRE | 0.17 | 19.5 | 3.32 |
| 20100270 | h | RETROEXCAVADORA AMB MARTELL TRENCADOR | 0.2 | 78.6 | 15.72 |
|  |  | Total |  |  | 19.04 |

| Amidament | Uts. | Llarg | Parcial |
|---|---|---|---|
|  | 0.3 | 260 | 78.000 |
| Total |  |  | 78 |

**010200024** ut EXTRACCIÓ D'EMBORNAL
7 ut × 49.84 = 348.88
Demolició d'embornal urbà prefabricat de formigó, amb martell pneumàtic, sense deteriorar els col·lectors que poguessin enllaçar amb ell i condicionant els seus extrems. Fins i tot p/p de demolició de la solera de suport, recuperació de marc i reixeta, neteja, aplec, retirada i càrrega manual de runa sobre camió o contenidor.

| Codi | Ut | Descripció | Rendiment | Preu | Import |
|---|---|---|---|---|---|
| 10100060 | h | MANOBRE | 0.5 | 19.5 | 9.75 |
| 20100270 | h | RETROEXCAVADORA AMB MARTELL TRENCADOR | 0.51 | 78.6 | 40.09 |
|  |  | Total |  |  | 49.84 |

**010200023** ml EXTRACIÓ DE REIXA AIGÜES PLUVIALS
14.8 ml × 60.43 = 894.36
Demolició de reixa de recollida d'aigües pluvials d'amplada variable, formada per canal d'obra i reixa de fundició o acer, amb martell pneumàtic, sense deteriorar els col·lectors que poguessin enllaçar amb ell i condicionant els seus extrems. Fins i tot p/p de recuperació de marc i reixa, neteja, aplec, retirada i càrrega manual de runa sobre camió o contenidor.

| Codi | Ut | Descripció | Rendiment | Preu | Import |
|---|---|---|---|---|---|
| 10100060 | h | MANOBRE | 0.6 | 19.5 | 11.70 |
| 20100270 | h | RETROEXCAVADORA AMB MARTELL TRENCADOR | 0.62 | 78.6 | 48.73 |
|  |  | Total |  |  | 60.43 |

| Amidament | Uts. | Llarg | Parcial |
|---|---|---|---|
|  | 1 | 6 | 6.000 |
|  | 2 | 2 | 4.000 |
|  | 2 | 2.4 | 4.800 |
| Total |  |  | 14.8 |

**010200025** m2 SANEJAT DE PAVIMENT DE LLOSA DE PEDRA
182 m2 × 14.52 = 2642.64
Treballs de sanejat del paviment de llosa de pedra que es conserva. Inclou repicat del rejuntat de morter a mà i amb ajuda d'eines elèctriques, neteja i retirada de runes.

| Codi | Ut | Descripció | Rendiment | Preu | Import |
|---|---|---|---|---|---|
| 10100030 | h | OFICIAL 1A. | 0.25 | 21.4 | 5.35 |
| 10100060 | h | MANOBRE | 0.47 | 19.5 | 9.17 |
|  |  | Total |  |  | 14.52 |

| Amidament | Uts. | Llarg | Parcial |
|---|---|---|---|
|  | 0.7 | 260 | 182.000 |
| Total |  |  | 182 |

**010200020** m3 TRANSPORT DE RUNES
226.186 m3 × 24.24 = 5482.75
Transport de runes amb camió carregat a mà o a màquina. Inclou taxes d'abocador.

| Codi | Ut | Descripció | Rendiment | Preu | Import |
|---|---|---|---|---|---|
| 10100060 | h | MANOBRE | 0.02 | 19.5 | 0.39 |
| 20100010 | h | CAMIÓ MITJA 10 TM. (maquinària) | 0.2 | 48 | 9.60 |
| 20100180 | h | Retroexcavadora sobre pneumàtics. (maquinària) | 0.1 | 47.5 | 4.75 |
| 601001 | t | Taxa d'abocador per runes. | 1 | 9.5 | 9.50 |
|  |  | Total |  |  | 24.24 |

| Amidament | Uts. | Llarg | Parcial |
|---|---|---|---|
| PARTIDA 2.2 | 0.2 | 755.43 | 151.086 |
| PARTIDA 2.3 | 0.1 | 179.4 | 17.940 |
| PARTIDA 2.4 | 0.1 | 398 | 39.800 |
| PARTIDA 2.5 | 0.05 | 78 | 3.900 |
| PARTIDA 2.6 | 0.2 | 7 | 1.400 |
| PARTIDA 2.7 | 0.2 | 14.8 | 2.960 |
| PARTIDA 2.8 | 0.05 | 182 | 9.100 |
| Total |  |  | 226.186 |

## 03 MOVIMENT DE TERRES
Import: 10086.16

**PD_310** m3 EXCAVACIÓ A CEL OBERT T/FLUIXOS
78.925 m3 × 11.06 = 872.91
Excavació a cel obert en terrenys fluixos, a màquina. Partida a regularitzar.

| Codi | Ut | Descripció | Rendiment | Preu | Import |
|---|---|---|---|---|---|
| 10100060 | h | MANOBRE | 0.08 | 19.5 | 1.56 |
| 20100180 | h | RETROEXCAVADORA SOBRE PNEUMÀTICS | 0.2 | 47.5 | 9.50 |
|  |  | Total |  |  | 11.06 |

| Amidament | Uts. | Llarg | Ample | Parcial |
|---|---|---|---|---|
| PLAÇA | 1 | 105.5 | 0.35 | 36.925 |
| CARRER INFERIOR | 1 | 130 | 0.2 | 26.000 |
| RUA GUINGUETA | 1 | 80 | 0.2 | 16.000 |
| Total |  |  |  | 78.925 |

**PD_330** m3 EXCAVACIÓ RASES I POUS T/DURS
6.05 m3 × 46.13 = 279.09
Excavació de terres a cel obert per formació de rases i pous fins a una profunditat de 2 m. enterreny dur, amb mitjans mecànics, fins assolir la cota de profunditat indicada en el projecte. Inclús transport de la maquinaria, refinat de paraments i fons d'excavació, extracció de terres fora de l'excavació, retirada dels materials excavats i càrrega a camió.

| Codi | Ut | Descripció | Rendiment | Preu | Import |
|---|---|---|---|---|---|
| 10100060 | h | MANOBRE | 0.35 | 19.5 | 6.83 |
| 20100270 | h | RETROEXCAVADORA AMB MARTELL TRENCADOR | 0.5 | 78.6 | 39.30 |
|  |  | Total |  |  | 46.13 |

| Amidament | Uts. | Llarg | Ample | Alt | Parcial |
|---|---|---|---|---|---|
| MUR | 1 | 14.3 | 0.6 | 0.5 | 4.290 |
| ESCALA | 1 | 2.2 | 1 | 0.8 | 1.760 |
| Total |  |  |  |  | 6.05 |

**PD_358** m3 EXCAVACIÓ RASES INSTAL. T/DURS
74.09 m3 × 31.41 = 2327.17
Excavació de terres a cel obert per formació de rases d'instal.lacions fins a una profunditat de 2 m. enterreny dur, amb mitjans mecànics, fins assolir la cota de profunditat indicada en el projecte. Inclús transport de la maquinaria, refinat de paraments i fons d'excavació, extracció de terres fora de l'excavació, retirada dels materials excavats i càrrega a camió.

| Codi | Ut | Descripció | Rendiment | Preu | Import |
|---|---|---|---|---|---|
| 10100060 | h | MANOBRE | 0.2 | 19.5 | 3.90 |
| 20100270 | h | RETROEXCAVADORA AMB MARTELL TRENCADOR | 0.35 | 78.6 | 27.51 |
|  |  | Total |  |  | 31.41 |

| Amidament | Uts. | Llarg | Ample | Alt | Parcial |
|---|---|---|---|---|---|
| BT | 1 | 55 | 0.5 | 0.8 | 22.000 |
|  | 1 | 63 | 0.5 | 0.8 | 25.200 |
|  | 1 | 8 | 0.5 | 1 | 4.000 |
|  | 1 | 6 | 0.5 | 1 | 3.000 |
| SANEJAMENT | 1 | 14.5 | 0.6 | 1.2 | 10.440 |
| REIXA 300 MM. | 1 | 5.85 | 0.6 | 0.6 | 2.106 |
|  | 1 | 2.85 | 0.6 | 0.6 | 1.026 |
|  | 1 | 2.7 | 0.6 | 0.6 | 0.972 |
|  | 1 | 6.95 | 0.6 | 0.6 | 2.502 |
|  | 1 | 4.6 | 0.6 | 0.6 | 1.656 |
| REIXA 500 MM. | 1 | 6.25 | 0.6 | 0 | 0.000 |
|  | 1 | 3.3 | 0.6 | 0.6 | 1.188 |
| Total |  |  |  |  | 74.09 |

**PD_396** m3 TRANSPORT DE TERRES CAMIÓ
190.872 m3 × 9.52 = 1817.10
Càrrega i transport de terres amb camió dels productes procedents de l'excavació de qualsevol tipus de terreny a abocador específic, instal·lació de tractament de residus de construcció i demolició externa a l'obra o centre de valorització o eliminació de residus, situat a una distància màxima de 20 km., considerant el temps d'espera per a la càrrega en obra, anada, descàrrega, tornada i taxes de l'abocament.

| Codi | Ut | Descripció | Rendiment | Preu | Import |
|---|---|---|---|---|---|
| 10100060 | h | MANOBRE | 0.02 | 19.5 | 0.39 |
| 20100010 | h | CAMIÓ MITJA 10 TM. | 0.12 | 48 | 5.76 |
| 20100190 | h | RETROEXCAVADORA SOBRE PNEUMÀTICS (maquinària) | 0.06 | 47.86 | 2.87 |
| 602001 | t | TAXA D'ABOCADOR, PER TERRES | 1 | 0.5 | 0.50 |
|  |  | Total |  |  | 9.52 |

| Amidament | Uts. | Llarg | Parcial |
|---|---|---|---|
| PARTIDA 3.1 | 1.2 | 78.92 | 94.704 |
| PARTIDA 3.2 | 1.2 | 6.05 | 7.260 |
| PARTIDA 3.3 | 1.2 | 74.09 | 88.908 |
| Total |  |  | 190.872 |

**041100020** m3 PICONAT DE RASES AMB MATERIAL GRANULAR
47.96 m3 × 49.51 = 2374.50
Estesa i piconat de terres en rases, a màquina, per capes, i un grau de compactació del 95% del Próctor normal.

| Codi | Ut | Descripció | Rendiment | Preu | Import |
|---|---|---|---|---|---|
| 10100060 | h | MANOBRE | 0.05 | 19.5 | 0.98 |
| 20100180 | h | RETROEXCAVADORA SOBRE PNEUMÀTICS | 0.05 | 47.5 | 2.38 |
| 20100230 | h | Piconadora vibradora autopropulsada (maquinària) | 0.1 | 85.6 | 8.56 |
| 30200050 | m3 | Material granular. (material) | 1.05 | 35.8 | 37.59 |
|  |  | Total |  |  | 49.51 |

| Amidament | Uts. | Llarg | Ample | Alt | Parcial |
|---|---|---|---|---|---|
| BT | 1 | 55 | 0.5 | 0.6 | 16.500 |
|  | 1 | 63 | 0.5 | 0.6 | 18.900 |
|  | 1 | 8 | 0.5 | 0.8 | 3.200 |
|  | 1 | 6 | 0.5 | 0.8 | 2.400 |
| SANEJAMENT | 1 | 14.5 | 0.6 | 0.8 | 6.960 |
| Total |  |  |  |  | 47.96 |

**7070000020** m3 SUBBASE DE TOT-U
52.6 m3 × 45.92 = 2415.39
Estesa i piconat de tot-u a cel obert, a màquina, per capes de 25 cm. de gruix, i un grau de compactació del 98 % del proctor modificat.

| Codi | Ut | Descripció | Rendiment | Preu | Import |
|---|---|---|---|---|---|
| 10100060 | h | MANOBRE | 0.02 | 19.5 | 0.39 |
| 20100180 | h | RETROEXCAVADORA SOBRE PNEUMÀTICS | 0.06 | 47.5 | 2.85 |
| 20100230 | h | PICONADORA VIBRADORA AUTOPROPULS | 0.06 | 85.6 | 5.14 |
| 30200190 | m3 | TOT-U NATURAL (material) | 1.02 | 36.8 | 37.54 |
|  |  | Total |  |  | 45.92 |

| Amidament | Uts. | Llarg | Ample | Parcial |
|---|---|---|---|---|
| PLAÇA | 1 | 105.5 | 0.2 | 21.100 |
| CARRER INFERIOR | 1 | 130 | 0.15 | 19.500 |
| RUA GUINGUETA | 1 | 80 | 0.15 | 12.000 |
| Total |  |  |  | 52.6 |

## 04 SANEJAMENT
Import: 11832.55

**360400201** ml TUB PVC CORRUGAT 400 MM.
14.5 ml × 35.68 = 517.36
Subministrament i col.locació al fons de la rasa de tub de PVC corrugat per sanejament sense pressió, sèrie SN-8 de rigidesa anular nominal 8 KN/m2., de 400 mm. de diàmetre exterior segons UNE-EN 1401-1 i amb un pendent de l'1,5%. Inclou p.p. d'accessoris, peces especials, juntes, etc.

| Codi | Ut | Descripció | Rendiment | Preu | Import |
|---|---|---|---|---|---|
| 10100030 | h | OFICIAL 1A. | 0.15 | 21.4 | 3.21 |
| 10100060 | h | MANOBRE | 0.15 | 19.5 | 2.93 |
| 10100240 | h | OFICIAL 1A. INSTAL.LADOR | 0.1 | 21 | 2.10 |
| 36203330 | ml | TUB PVC CORRUGAT 200 MM. (material) | 1.02 | 26.9 | 27.44 |
|  |  | Total |  |  | 35.68 |

**7120000075** ml CANAL INTERCEPTORA D-400 RC30 755x335x300 MM.
22.95 ml × 170 = 3901.50
Sumbinistrament i col.locació de canal prefabricada interceptora d'aigua de 30 cm. d'amplada, amb caixó prefabricat i reixa de fundició, de la marca Fundición Dúctil Benito model D-400 model RC30 de 755x335x300 mm. o similar, totalment instal.lada i connectada a la xarxa.

| Codi | Ut | Descripció | Rendiment | Preu | Import |
|---|---|---|---|---|---|
| 10100030 | h | OFICIAL 1A. | 0.3 | 21.4 | 6.42 |
| 10100060 | h | MANOBRE | 0.3 | 19.5 | 5.85 |
| 10100240 | h | OFICIAL 1A. INSTAL.LADOR | 0.1 | 21 | 2.10 |
| 30300501 | ml | CANAL INTERCEPTORA D-400 RC30 (material) | 1 | 143.65 | 143.65 |
| 30300550 | m3 | FORMIGÓ HM-20/B/20/XC2 (material) | 0.14 | 85.55 | 11.98 |
|  |  | Total |  |  | 170 |

| Amidament | Uts. | Llarg | Parcial |
|---|---|---|---|
|  | 1 | 5.85 | 5.850 |
|  | 1 | 2.85 | 2.850 |
|  | 1 | 2.7 | 2.700 |
|  | 1 | 6.95 | 6.950 |
|  | 1 | 4.6 | 4.600 |
| Total |  |  | 22.95 |

**360100400** ml CANAL INTERCEPTORA D-400 RC50 980x550x395 MM.
9.55 ml × 210 = 2005.50
Sumbinistrament i col.locació de canal prefabricada interceptora d'aigua de 50 cm. d'amplada, amb caixó prefabricat i reixa de fundició, de la marca Fundición Dúctil Benito model D-400 model RC50 de 980x550x395 mm. o similar, totalment instal.lada i connectada a la xarxa.

| Codi | Ut | Descripció | Rendiment | Preu | Import |
|---|---|---|---|---|---|
| 10100030 | h | OFICIAL 1A. | 0.3 | 21.4 | 6.42 |
| 10100060 | h | MANOBRE | 0.3 | 19.5 | 5.85 |
| 10100240 | h | OFICIAL 1A. INSTAL.LADOR | 0.1 | 21 | 2.10 |
| 36203470 | ml | CANAL INTERCEPTORA D-400 RC50 (material) | 1 | 183.65 | 183.65 |
| 30300550 | m3 | FORMIGÓ HM-20/B/20/XC2 | 0.14 | 85.55 | 11.98 |
|  |  | Total |  |  | 210 |

| Amidament | Uts. | Llarg | Parcial |
|---|---|---|---|
|  | 1 | 6.25 | 6.250 |
|  | 1 | 3.3 | 3.300 |
| Total |  |  | 9.55 |

**PD_464** ut EMBORNAL DE 605x350 MM.
10 ut × 399.98 = 3999.80
Subministrament i muntatge d'embornal prefabricat de formigó IMBO 8 de Benito o similar per a recollida d'aigües pluvials, col·locat sobre sola de formigó en massa HM-20/P/20/X0 de 10 cm. d'espessor i reixa de fosa dúctil normalitzada classe D-400 segons UNE-EN 124 de 725x415 mm. model Duna de Benito o similar, compatible amb superfícies de llamborda, formigó o asfalt en calent, abatible i antirobatori, amb marc de ferro colat del mateix tipus, enrasada al paviment. Totalment instal·lat i connexionat a la xarxa general de desguàs.

| Codi | Ut | Descripció | Rendiment | Preu | Import |
|---|---|---|---|---|---|
| 10100030 | h | OFICIAL 1A. | 5 | 21.4 | 107.00 |
| 10100060 | h | MANOBRE | 5 | 19.5 | 97.50 |
| 30300550 | m3 | FORMIGÓ HM-20/B/20/XC2 | 0.15 | 85.55 | 12.83 |
| MT09CERP030 | ut | EMBORNAL PREFABRICAT IMBO 8 (material) | 1 | 137.65 | 137.65 |
| MT18SAMx010 | ut | REIXA FOSA D-400 725x415 MM. (material) | 1 | 45 | 45.00 |
|  |  | Total |  |  | 399.98 |

**360400202** ut POU DE REGISTRE DE 800 MM.
1 ut × 825.02 = 825.02
Pou de registre format amb anells de formigó prefabricat de 800 mm. de diàmetre nominal i 1,50 m. d'altura nominal, sobre solera de 30 cm. de gruix de formigó armat HM-20/B/20/XC2, encast del cos del col·lector 10 cm. en aquesta solera, lleugerament armada amb malla electrosoldada ME 20x20 Ø 8-8 B 500 T 6x2,20 UNE-EN 10080 i llosa al voltant de la boca del con de 150x150 cm i 20 cm de gruix de formigó en massa HM-20/B/20/XC2, amb tancament de tapa circular i marc de ferro colat classe D-400 segons UNE-EN 124, instal·lat en voreres, zones per als vianants o aparcaments comunitaris. El preu inclou els equips i la maquinària necessaris per al desplaçament i la disposició en obra dels elements, però no inclou l'excavació ni el replé del extradós.

| Codi | Ut | Descripció | Rendiment | Preu | Import |
|---|---|---|---|---|---|
| 10100030 | h | OFICIAL 1A. | 2.5 | 21.4 | 53.50 |
| 10100060 | h | MANOBRE | 2.5 | 19.5 | 48.75 |
| 20100270 | h | RETROEXCAVADORA AMB MARTELL TRENCADOR | 4 | 78.6 | 314.40 |
| 30300550 | m3 | FORMIGÓ HM-20/B/20/XC2 | 0.3 | 85.55 | 25.67 |
| MT18SASP020 | ut | POU DE REGISTRE 80 CM. H=1,50 M. (material) | 1 | 237.7 | 237.70 |
| MT18SAMx050 | ut | MARC I TAPA FOSA D-400 80 CM. (material) | 1 | 145 | 145.00 |
|  |  | Total |  |  | 825.02 |

**360400200** ut CONNEXIÓ A LA XARXA
1 ut × 583.37 = 583.37
Treballs de connexió a la xarxa municipal existent de nou col.lector de sanejament. S'inclou excavació, treball de connexió, material necessari i reomplert de la rasa.

| Codi | Ut | Descripció | Rendiment | Preu | Import |
|---|---|---|---|---|---|
| 10100030 | h | OFICIAL 1A. | 3 | 21.4 | 64.20 |
| 10100060 | h | MANOBRE | 3 | 19.5 | 58.50 |
| 20100270 | h | RETROEXCAVADORA AMB MARTELL TRENCADOR | 4 | 78.6 | 314.40 |
| 10100240 | h | OFICIAL 1A. INSTAL.LADOR | 2 | 21 | 42.00 |
| 30300550 | m3 | FORMIGÓ HM-20/B/20/XC2 | 0.3 | 85.55 | 25.67 |
| 36400230 | ut | MATERIAL DIVERS CONNEXIÓ (material) | 1 | 78.6 | 78.60 |
|  |  | Total |  |  | 583.37 |

## 05 INSTAL.LACIONS
Import: 69128.7

**7230000510** ml TUB FLEXIBLE PVC 160 MM.
292 ml × 7.6 = 2219.20
Subministrament i col.locació de tub flexible de paret múltiple amb resistència a compressió superior a 450 N tipus N, de 160 mm. de diàmetre.

| Codi | Ut | Descripció | Rendiment | Preu | Import |
|---|---|---|---|---|---|
| 10100240 | h | OFICIAL 1A. INSTAL.LADOR | 0.08 | 21 | 1.68 |
| 10100250 | h | AJUDANT D'INSTAL.LADOR | 0.08 | 20.5 | 1.64 |
| 36203640 | ml | TUB FLEXIBLE PVC 160 MM (material) | 1.02 | 4.2 | 4.28 |
|  |  | Total |  |  | 7.6 |

| Amidament | Uts. | Llarg | Parcial |
|---|---|---|---|
| BT | 2 | 55 | 110.000 |
|  | 2 | 63 | 126.000 |
|  | 4 | 8 | 32.000 |
|  | 4 | 6 | 24.000 |
| Total |  |  | 292 |

**7120000074** m3 REOMPLERT DE RASES AMB FORMIGÓ
70.08 m3 × 89.36 = 6262.35
Reomplert de la part superior de les rases que creuen els carrers amb formigó HM-10/B/20/XC2 de 15-20 cm. de gruix, vibrat, amb acabat reglejat.

| Codi | Ut | Descripció | Rendiment | Preu | Import |
|---|---|---|---|---|---|
| 10100030 | h | OFICIAL 1A. | 0.05 | 21.4 | 1.07 |
| 10100060 | h | MANOBRE | 0.05 | 19.5 | 0.98 |
| 30300500 | m3 | FORMIGÓ HM-10/B/12/XC2 (material) | 1.02 | 85.6 | 87.31 |
|  |  | Total |  |  | 89.36 |

| Amidament | Uts. | Llarg | Ample | Alt | Parcial |
|---|---|---|---|---|---|
| BT | 2 | 55 | 0.6 | 0.4 | 26.400 |
|  | 2 | 63 | 0.6 | 0.4 | 30.240 |
|  | 4 | 8 | 0.6 | 0.4 | 7.680 |
|  | 4 | 6 | 0.6 | 0.4 | 5.760 |
| Total |  |  |  |  | 70.08 |

**722000165** ml COL.LOCACIÓ PLACA PROTECTORA PE
132 ml × 4.5 = 594.00
Col.locació de placa protectora de PE, subministrada per l'empresa encarregada de realitzar la instal.lació elèctrica.

| Codi | Ut | Descripció | Rendiment | Preu | Import |
|---|---|---|---|---|---|
| 10100060 | h | MANOBRE | 0.05 | 19.5 | 0.98 |
| 36203641 | ml | PLACA PROTECTORA PE (material) | 1.02 | 3.45 | 3.52 |
|  |  | Total |  |  | 4.5 |

| Amidament | Uts. | Llarg | Parcial |
|---|---|---|---|
| BT | 1 | 55 | 55.000 |
|  | 1 | 63 | 63.000 |
|  | 1 | 8 | 8.000 |
|  | 1 | 6 | 6.000 |
| Total |  |  | 132 |

**NPAL0006** ut COL.LOCACIÓ DE CGP A FAÇANA
14 ut × 789.12 = 11047.68
Treballs de col.locació de CGP a la façana de cada edifici. Inclou formació de forat, col.locació de la caixa, col.locació de 3 tubs de PVC de 160 mm. de diàmetre sobre base de formigó i acabat de la façana igual a l'existent.

| Codi | Ut | Descripció | Rendiment | Preu | Import |
|---|---|---|---|---|---|
| 10100030 | h | OFICIAL 1A. | 15 | 21.4 | 321.00 |
| 10100060 | h | MANOBRE | 19 | 19.5 | 370.50 |
| 36203640 | ml | TUB FLEXIBLE PVC 160 MM | 3 | 4.2 | 12.60 |
| 990200030 | m3 | MORTER DE C.P. M-5 (1:6) (material) | 0.75 | 72.52 | 54.39 |
| 30300560 | m3 | FORMIGÓ HM-20/B/20/XC2 | 0.35 | 87.5 | 30.63 |
|  |  | Total |  |  | 789.12 |

**NPAL0003** ut TREBALLS ELÈCTRICS EMPRESA AUTORITZADA
1 ut × 34977.97 = 34977.97
Realització de treballs elèctrics per empresa autoritzada. NOTA: L'ADAPTACIÓ DE LA INSTAL.LACIÓ INTERIOR DE CADA PROPIETAT A LA NOVA XARXA SUBTERRÀNEA, ANIRÀ A CÀRREC DELS PROPIETARIS QUE HAURAN D'ASSUMIR EL COST. Inclou:
- Esteses 1 C 3x1x240-1x150 mm² per rasa o tubular.
- Esteses cable RZ 3x95/80 Al grapat per façana
- Esteses cable RZ 2x16 Al grapat per façana
- Conversions subterrànies en façana per cable fins a 3x1x24+1x150mm2
- Empalmament reductors de línia de baixa tensió amb Cable RV240 a
- Caixes Generals de Protecció per a 100 A
- Caixes de distribució d'urbanitzacions CDU
- Caixes de seccionament amb 3 bases porta fusibles de 400 A
- Caixes General de Protecció per a 160 A
- Canals de protecció cables BT
- Preses de terra del neutre a CDU o CS
- Connexionats de línia de baixa tensió
- Cartutxs fusibles tipus NH amb indicador de fusió
- Verificació rigidesa dielèctrica cables BT
- Adequació escomeses existents a nova CDU instal·lada.
- Marcar, mesurar i confeccionar pla línies BT subterrànies.
- Confecció de projecte de variant de línia de baixa tensió
- Redacció i preparació documents per a signatura de permisos
- Direcció d'obra i CFO

| Codi | Ut | Descripció | Rendiment | Preu | Import |
|---|---|---|---|---|---|
| NPAL00001 | ml | Tendido 1 C 3x1x240-1x150 mm² por zanja o tubular. (material) | 820 | 23.4 | 19188.00 |
| NPAL00002 | ml | Tendido cable RZ 3x95/80 Al grapado por fachada (material) | 25 | 17.45 | 436.25 |
| NPAL00003 | ml | Tendido cable RZ 2x16 Al grapado por fachada (material) | 20 | 12.15 | 243.00 |
| NPAL00004 | ut | Conversión subt. en fachada para cable hasta 3x1x24+1x150mm2 (material) | 2 | 299.02 | 598.04 |
| NPAL00005 | ut | Empalme reductor de línea de baja tensión con Cable RV240 a (material) | 2 | 46.3 | 92.60 |
| NPAL00006 | ut | Caja General de Protección para 100 A (material) | 7 | 141.15 | 988.05 |
| NPAL000171 | ut | Caja de seccionamiento con 3 bases portafusibles de 400 A (material) | 7 | 150 | 1050.00 |
| NPAL00018 | ut | Caja General de Protección para 160 A (material) | 7 | 84.75 | 593.25 |
| NPAL000061 | ut | Canal de protección cables BT (material) | 7 | 40.5 | 283.50 |
| NPAL00007 | ut | Toma de tierra del neutro en CDU o CS (material) | 14 | 49.8 | 697.20 |
| NPAL00008 | ut | Conexionado de linea de baja tensión (material) | 45 | 52.85 | 2378.25 |
| NPAL00009 | ut | Cartucho fusible tipo NH con indicador de fusión (material) | 24 | 4.02 | 96.48 |
| NPAL00010 | ml | Verificación rigidez dielectrica cables BT (material) | 1 | 714.25 | 714.25 |
| NPAL00011 | ml | Adecuación acometidas existentes a nueva CDU instalada. (material) | 14 | 115.65 | 1619.10 |
| NPAL00012 | ml | Marcar, medir y confeccionar plano líneas BT subterráneas. (material) | 1 | 1000 | 1000.00 |
| NPAL00013 | ut | Confección de proyecto de variante de línea de baja tensión (material) | 1 | 2000 | 2000.00 |
| NPAL00014 | ut | Redacción y preparación documentos para firma de permisos (material) | 1 | 500 | 500.00 |
| NPLA00015 | ut | Dirección de obra y CFO (material) | 1 | 2500 | 2500.00 |
|  |  | Total |  |  | 34977.97 |

**NPAL0005** ut TREBALLS ENDESA DISTRIBUCIÓN
1 ut × 10000 = 10000.00
Treballs d'adequació de les instal.lacions existents i drets de supervisió de l'empresa ENDESA DISTRIBUCIÓN ELÉCTRICA, SLU, segons referència de sol.licitud. Inclou desmuntatge de línies aèries, recolzaments de fusta, recolzaments de formigó i palometes existents.

| Codi | Ut | Descripció | Rendiment | Preu | Import |
|---|---|---|---|---|---|
| NPAL10001 | ut | Drets de supervisió. (material) | 1 | 170.62 | 170.62 |
| NPAL10002 | ut | Treballs d'adequació d'instal.lacions existents. Inclou desmuntatge de línies aèries, recolzaments de fusta, recolzaments de formigó i palometes existents. (material) | 1 | 9829.38 | 9829.38 |
|  |  | Total |  |  | 10000 |

**7230000086** ut MODIFICACIÓ ESCOMESA AIGUA
18 ut × 223.75 = 4027.50
Modificació d'escomesa d'aigua existent amb tub de polietilè d'alta densitat de 32 mm. de diàmetre nominal, 16 Bars de PN segons UNE 53-131-90 i collarí simple per connexió a tub de polietilè d'alta densitat de 110 mm. i aixeta de bola de 3/4. Grau de dificultat mitjà i col.locat al fons de la rasa. Inclòs petita obra civil, accessoris i connexions a les xarxes interiors existents.

| Codi | Ut | Descripció | Rendiment | Preu | Import |
|---|---|---|---|---|---|
| 10100240 | h | OFICIAL 1A. INSTAL.LADOR | 5 | 21 | 105.00 |
| 10100250 | h | AJUDANT D'INSTAL.LADOR | 5 | 20.5 | 102.50 |
| 36203756 | ml | TUB POLIETILÈ AD 32 MM. - 16 BAR (material) | 1 | 11.05 | 11.05 |
| 36203758 | ut | ACCESSORIS INSTAL.LACIÓ (material) | 0.35 | 14.85 | 5.20 |
|  |  | Total |  |  | 223.75 |

## 06 TREBALLS DE PALETA
Import: 23028.75

**PD_505** m3 FORMIGÓ DE NETEJA
1.294 m3 × 125.51 = 162.41
Capa de formigó de neteja i anivellació de fons de fonamentació, de 10 cm. d'espessor, de formigó HM-150/B/20/X0, fabricat en central i abocament amb bomba, en el fons de l'excavació prèviament realitzada.

| Codi | Ut | Descripció | Rendiment | Preu | Import |
|---|---|---|---|---|---|
| 10100030 | h | OFICIAL 1A. | 0.3 | 21.4 | 6.42 |
| 10100060 | h | MANOBRE | 0.3 | 19.5 | 5.85 |
| 30300500 | m3 | FORMIGÓ HM-10/B/12/XC2 | 1.15 | 85.6 | 98.44 |
| MQFO02 | h | Camió grua amb cubilot per formigonar (maquinària) | 0.25 | 59.2 | 14.80 |
|  |  | Total |  |  | 125.51 |

| Amidament | Uts. | Llarg | Ample | Alt | Parcial |
|---|---|---|---|---|---|
| MUR | 1 | 14.3 | 0.6 | 0.12 | 1.030 |
| ESCALA | 1 | 2.2 | 1 | 0.12 | 0.264 |
| Total |  |  |  |  | 1.294 |

**PD_599** m2 ENCOFRAT DE MUR
20.72 m2 × 44.56 = 923.28
Muntatge d'encofrat recuperable de fusta en mur, muntatge i desmuntatge de sistema d'encofrat amb acabat tipus industrial per quedar vist, realitzat amb panells metàl·lics modulars, amortitzables en 150 usos. Inclús filferro de lligar, separadors, passamurs per a pas dels tensors i líquid desencofrant, per evitar l'adherència del formigó a l'encofrat.

| Codi | Ut | Descripció | Rendiment | Preu | Import |
|---|---|---|---|---|---|
| 10100030 | h | OFICIAL 1A. | 0.65 | 21.4 | 13.91 |
| 10100060 | h | MANOBRE | 1 | 19.5 | 19.50 |
| 30400010 | ml | TAULÓ DE PI DE 75x225 MM. (C-50U) (material) | 3 | 0.2 | 0.60 |
| 30400020 | ml | PUNTAL METÀL.LIC C-50U (material) | 1 | 1.85 | 1.85 |
| 30400130 | dm | Llates de fusta (material) | 1 | 0.6 | 0.60 |
| 30400140 | kg | Claus (material) | 0.1 | 0.8 | 0.08 |
| 30400200 | m2 | TAULER PREFABRICAT PI 22 MM. (C-20U) (material) | 1.1 | 7.25 | 7.98 |
| 30400160 | l | LÍQUID DESENCOFRANT (material) | 0.03 | 1.23 | 0.04 |
|  |  | Total |  |  | 44.56 |

| Amidament | Uts. | Llarg | Ample | Parcial |
|---|---|---|---|---|
| MUR | 2 | 14.3 | 0.7 | 20.020 |
|  | 2 | 0.5 | 0.7 | 0.700 |
| Total |  |  |  | 20.72 |

**PD_544** m3 MUR DE FORMIGÓ ARMAT
5.005 m3 × 443.4 = 2219.22
Mur de formigó armat de 50 cm. d'amplada, realitzat amb formigó HA-25/F/20/XC2 fabricat en central, i abocament des de camió, i acer UNE-EN 10080 B 500 S, amb una quantia aproximada de 50 kg/m³. Inclús armadures filferro de lligar, i separadors. El preu inclou l'elaboració de la ferralla (tall, doblegat i conformat d'elements) en taller industrial i el muntatge en el lloc definitiu de la seva col·locació en obra.

| Codi | Ut | Descripció | Rendiment | Preu | Import |
|---|---|---|---|---|---|
| 10100030 | h | OFICIAL 1A. | 6 | 21.4 | 128.40 |
| 10100060 | h | MANOBRE | 6 | 19.5 | 117.00 |
| 30300570 | m3 | FORMIGÓ HA-25/F/20/XC2 (material) | 1.05 | 97.2 | 102.06 |
| 050500030 | kg | BARRES ACER B 500 S (material) | 50 | 1.05 | 52.50 |
| 30401240 | ut | SEPARADOR TACO 4 POS. FORMIGÓ (material) | 8 | 0.25 | 2.00 |
| MQFO02 | h | CAMIÓ GRUA AMB CUBILOT | 0.7 | 59.2 | 41.44 |
|  |  | Total |  |  | 443.4 |

| Amidament | Uts. | Llarg | Ample | Alt | Parcial |
|---|---|---|---|---|---|
|  | 1 | 14.3 | 0.5 | 0.7 | 5.005 |
| Total |  |  |  |  | 5.005 |

**PD_784** m3 FORMACIÓ D'ESCALA
0.891 m3 × 1791.17 = 1595.93
Llosa d'escala de formigó armat amb esglaonat de formigó, realitzada amb formigó HA-25/F/20/XC2 fabricat en central, i abocament amb cubilot, i acer UNE-EN 10080 B 500 S, amb una quantia aproximada de 75 kg/m2; muntatge i desmuntatge de sistema d'encofrat, amb acabat tipus industrial per anar vist als laterals, en planta a menys de 3 m d'altura, format panells metàl·lics modulars amortitzables en 150 usos, estructura de suport amb puntals metàl·lics amortitzables en 150 usos. Inclús filferro de lligar, separadors i líquid desencofrant per evitar l'adherència del formigó a l'encofrat.

| Codi | Ut | Descripció | Rendiment | Preu | Import |
|---|---|---|---|---|---|
| 10100030 | h | OFICIAL 1A. | 30 | 21.4 | 642.00 |
| 10100060 | h | MANOBRE | 30 | 19.5 | 585.00 |
| 30300570 | m3 | FORMIGÓ HA-25/F/20/XC2 | 1.1 | 97.2 | 106.92 |
| 050500030 | kg | BARRES ACER B 500 S | 75 | 1.05 | 78.75 |
| 30400010 | ml | TAULÓ DE PI DE 75x225 MM. (C-50U) | 3 | 0.2 | 0.60 |
| 30400020 | ml | PUNTAL METÀL.LIC C-50U | 1 | 1.85 | 1.85 |
| 30400130 | dm | LLATES DE FUSTA | 1 | 0.6 | 0.60 |
| 30400140 | kg | CLAUS | 0.1 | 0.8 | 0.08 |
| 30400200 | m2 | TAULER PREFABRICAT PI 22 MM. (C-20U) | 2.5 | 7.25 | 18.13 |
| 30400160 | l | LÍQUID DESENCOFRANT | 0.03 | 1.23 | 0.04 |
| 30401240 | ut | SEPARADOR TACO 4 POS. FORMIGÓ | 8 | 0.25 | 2.00 |
| MQFO02 | h | CAMIÓ GRUA AMB CUBILOT | 6 | 59.2 | 355.20 |
|  |  | Total |  |  | 1791.17 |

| Amidament | Uts. | Llarg | Ample | Alt | Parcial |
|---|---|---|---|---|---|
|  | 1 | 2.2 | 0.9 | 0.45 | 0.891 |
| Total |  |  |  |  | 0.891 |

**PD_77** ut ASSAJOS DE QUALITAT
1 ut × 120 = 120.00
Realització dels diferents assajos dels materials (formigó, acer, etc.) i proves d'obra acabada segons CTE.

| Amidament | Uts. | Parcial |
|---|---|---|
| MUR I ESCALA | 1 | 1.000 |
| Total |  | 1 |

**360300270** ut MODIFICACIÓ SERVEIS I ARQUETES
75 ut × 82.45 = 6183.75
Modificació de les arquetes existents d'enllumenat públic, telefonia i BT, que sigui necessari per adaptar-les a les noves rasants. Inclou mà d'obra i materials.

| Codi | Ut | Descripció | Rendiment | Preu | Import |
|---|---|---|---|---|---|
| 10100030 | h | OFICIAL 1A. | 1 | 21.4 | 21.40 |
| 10100060 | h | MANOBRE | 1.5 | 19.5 | 29.25 |
| 32230025 | ut | Material divers modificació serveis. (material) | 1 | 31.8 | 31.80 |
|  |  | Total |  |  | 82.45 |

**090300040** kg ESCOSELLS METÀL.LICS S-275-JR
530 kg × 3.25 = 1722.50
Acer corten UNE-EN 10025 S275JR, en perfils laminats en calent tipus passamà de dimensions 350x10 mm., amb unions soldades a taller. El preu inclou les soldadures, els talls, les escapçadures, les peces especials, els casquets i els elements auxiliars de muntatge.

| Codi | Ut | Descripció | Rendiment | Preu | Import |
|---|---|---|---|---|---|
| 10100030 | h | OFICIAL 1A. | 0.01 | 21.4 | 0.21 |
| 10100060 | h | MANOBRE | 0.01 | 19.5 | 0.20 |
| 10100070 | h | Oficial 1a. soldador (mà d'obra) | 0.055 | 23 | 1.27 |
| 10100110 | h | Oficial 1a. pintor (mà d'obra) | 0.005 | 19.8 | 0.10 |
| 30500540 | kg | Acer S-275-JR. (material) | 1.05 | 1.1 | 1.16 |
| 35800190 | kg | Pintura protecció acer. (material) | 0.01 | 14.2 | 0.14 |
| 35800270 | l | Dissolvent (material) | 0.005 | 2.7 | 0.01 |
| 35800280 | kg | Pintura Epoxi. (material) | 0.01 | 15.65 | 0.16 |
|  |  | Total |  |  | 3.25 |

| Amidament | Uts. | Llarg | Ample | Parcial |
|---|---|---|---|---|
| PASSAMÀ 350x10 MM. | 4 | 3 | 30 | 360.000 |
|  | 4 | 1 | 30 | 120.000 |
| PETIT MATERIAL | 1 | 50 |  | 50.000 |
| Total |  |  |  | 530 |

**090300041** ut AFECTACIÓ DE SERVEIS
1 ut × 10101.66 = 10101.66
Treballs de reparació dels serveis subterranis afectats durant les obres.

| Codi | Ut | Descripció | Rendiment | Preu | Import |
|---|---|---|---|---|---|
| 10100030 | h | OFICIAL 1A. | 200 | 21.4 | 4280.00 |
| 10100060 | h | MANOBRE | 200 | 19.5 | 3900.00 |
| 35800281 | ut | Material divers. (material) | 1 | 1921.66 | 1921.66 |
|  |  | Total |  |  | 10101.66 |

## 07 PAVIMENTS
Import: 172540.5

**7150000030** ml VORADA GRANÍTICA 15x15 CM.
550.8 ml × 40.03 = 22048.52
Subministrament i col.locació de vorada granítica de 15x15 cm. de secció, longitud de 50 cm., arestes mortes de 3 mm., cares vistes i cantells serrats, per a col·locació en vials, rejuntada i muntada sobre base de formigó en massa HM-20/P/20/X0 de 20 cm. d'espessor i 10 cm. d'amplada a cada costat del vorera, abocament des de camió, estès i vibrat, amb acabat reglejat, segons pendents del projecte i col·locat sobre explanada amb índex CBR > 5 (California Bearing Ratio), no inclosa en aquest preu.

| Codi | Ut | Descripció | Rendiment | Preu | Import |
|---|---|---|---|---|---|
| 10100030 | h | OFICIAL 1A. | 0.15 | 21.4 | 3.21 |
| 10100060 | h | MANOBRE | 0.15 | 19.5 | 2.93 |
| 990200030 | m3 | MORTER DE C.P. M-5 (1:6) | 0.01 | 72.52 | 0.73 |
| 30300550 | m3 | FORMIGÓ HM-20/B/20/XC2 | 0.08 | 85.55 | 6.84 |
| 33100510 | ml | Vorada granítica 15x15 cm. (material) | 1.02 | 25.8 | 26.32 |
|  |  | Total |  |  | 40.03 |

| Amidament | Uts. | Llarg | Parcial |
|---|---|---|---|
|  | 1.02 | 540 | 550.800 |
| Total |  |  | 550.8 |

**060100280** m2 PAVIMENT FORMIGÓ 20 CM. REGLEJAT
986.04 m2 × 26.97 = 26593.50
Paviment de formigó de 20 cm. de gruix amb formigó HM-30/B/20/X0 buidat des de cuba i vibrat, amb acabat reglejat reforçat amb fibra de vidre. Inclou encofrat per canvis de gruixos dels paviments d'acabat, treballs d'estesa de formigó, vibratge i tall de juntes cada 25 m2. o 8 m. de longitud màxima. Fet per fases.

| Codi | Ut | Descripció | Rendiment | Preu | Import |
|---|---|---|---|---|---|
| 10100030 | h | OFICIAL 1A. | 0.21 | 21.4 | 4.49 |
| 10100060 | h | MANOBRE | 0.21 | 19.5 | 4.10 |
| 30300560 | m3 | FORMIGÓ HM-20/B/20/XC2 | 0.21 | 87.5 | 18.38 |
|  |  | Total |  |  | 26.97 |

| Amidament | Uts. | Llarg | Parcial |
|---|---|---|---|
| LLOSA DE PEDRA | 1.02 | 777 | 792.540 |
| REPARACIÓ LLOSA DE PEDRA | 0.3 | 260 | 78.000 |
| LLAMBORDA | 1 | 115.5 | 115.500 |
| Total |  |  | 986.04 |

**230713090** m2 PAVIMENT DE LLOSA DE PEDRA
855 m2 × 75.01 = 64133.55
Subministrament i col.locació de paviment de llosa de pedra del país de gruix variable, col.locades amb morter M-5a. S'inclou rejuntat.

| Codi | Ut | Descripció | Rendiment | Preu | Import |
|---|---|---|---|---|---|
| 10100030 | h | OFICIAL 1A. | 0.85 | 21.4 | 18.19 |
| 10100060 | h | MANOBRE | 1.2 | 19.5 | 23.40 |
| 33130010 | m2 | Llosa de pedra del país. (material) | 1.02 | 28.5 | 29.07 |
| 990200030 | m3 | MORTER DE C.P. M-5 (1:6) | 0.06 | 72.52 | 4.35 |
|  |  | Total |  |  | 75.01 |

| Amidament | Uts. | Llarg | Parcial |
|---|---|---|---|
|  | 1 | 777 | 777.000 |
| REPARACIÓ ZONES EXISTENTS | 0.3 | 260 | 78.000 |
| Total |  |  | 855 |

**7120000078** m2 REJUNTAT DE PAVIMENT DE LLOSA DE PEDRA
182 m2 × 26.2 = 4768.40
Treballs de rejuntat de paviment de llosa de pedra existent amb morter M-5a.

| Codi | Ut | Descripció | Rendiment | Preu | Import |
|---|---|---|---|---|---|
| 10100030 | h | OFICIAL 1A. | 0.5 | 21.4 | 10.70 |
| 10100060 | h | MANOBRE | 0.5 | 19.5 | 9.75 |
| 33130010 | m2 | LLOSA DE PEDRA DEL PAÍS | 0.1 | 28.5 | 2.85 |
| 990200030 | m3 | MORTER DE C.P. M-5 (1:6) | 0.04 | 72.52 | 2.90 |
|  |  | Total |  |  | 26.2 |

| Amidament | Uts. | Llarg | Parcial |
|---|---|---|---|
|  | 0.7 | 260 | 182.000 |
| Total |  |  | 182 |

**270800540** m2 LLAMBORDA BREINCO VS5 PETRA 30x15x10 CM.
115.5 m2 × 99.49 = 11491.10
Subministrament i col.locació de llamborda de la marca Breinco o similar model VS5 Petra de 30x15x10 cm. amb separadors de 3 mm. Top Complete color black, col.locat a l'estesa sobre paviment de morter fet a obra 3,5:1 de sorra rentada i gruix regular de 40 mm., enllardat de les peces amb ciment cola PCI Pericol Carralit de Basf i rejuntat de les peces amb sorra seca, fet per fases. Inclou entregues a tapes de serveis.

| Codi | Ut | Descripció | Rendiment | Preu | Import |
|---|---|---|---|---|---|
| 10100030 | h | OFICIAL 1A. | 1.05 | 21.4 | 22.47 |
| 10100060 | h | MANOBRE | 1.2 | 19.5 | 23.40 |
| MT10PAfx020 | ut | LLAMBORDA V55 PETRA 30x15x10 CM. (material) | 23 | 1.9 | 43.70 |
| 30300030 | kg | Ciment cola PCI Pericol Flex de Basf. (material) | 5 | 1.45 | 7.25 |
| MT01xxxx030 | m3 | Sorra garbellada. (material) | 0.07 | 38.13 | 2.67 |
|  |  | Total |  |  | 99.49 |

**7120000077** m2 PAVIMENT DE FORMIGÓ REMOLINAT
252.1 m2 × 25.48 = 6423.51
Paviment continu exterior de formigó amb junts, de 20 cm d'espessor, realitzat amb formigó HM-30/B/20/X0+XF4+XM1 fabricat en central i abocament des de camió, estès i vibrat manual mitjançant regla vibrant; tractat superficialment amb capa de trànsit de morter decoratiu de rodolament per a paviment de formigó, color blanc, compost de ciment, àrids de sílice, additius orgànics i pigments, amb un rendiment aproximat de 3 kg/m², espolsat manualment sobre el formigó encara fresc i posterior remolinat mecànic de tota la superfície fins aconseguir que el morter quedi completament integrat en el formigó. Inclou tall de juntes.

| Codi | Ut | Descripció | Rendiment | Preu | Import |
|---|---|---|---|---|---|
| 10100030 | h | OFICIAL 1A. | 0.08 | 21.4 | 1.71 |
| 10100060 | h | MANOBRE | 0.08 | 19.5 | 1.56 |
| 30300170 | kg | Resines (material) | 0.12 | 9.18 | 1.10 |
| 20100801 | m3 | FORMIGÓ HM-30/B/20/X0+XF4+XM1 (material) | 0.2 | 98.5 | 19.70 |
| 20100800 | h | REMOLINADOR MECÀNIC (maquinària) | 0.06 | 23.5 | 1.41 |
|  |  | Total |  |  | 25.48 |

| Amidament | Uts. | Llarg | Parcial |
|---|---|---|---|
| ZONA A | 1 | 43.45 | 43.450 |
| ZONA B | 1 | 128.8 | 128.800 |
| ZONA C | 1 | 79.85 | 79.850 |
| Total |  |  | 252.1 |

**PD_672** m2 MALLA ELECTROSOLDADA 200x200x6
264.706 m2 × 3.26 = 862.94
Subministrament i col.locació de malla d'acer corrugat B 500 SD, de límit elàstic 5.100 Kp./cm2., de mesures de quadrícula 20x20 cm., 6 mm. de diàmetre, col.locada verticalment per tancament d'espai inferior, amb soldadura.

| Codi | Ut | Descripció | Rendiment | Preu | Import |
|---|---|---|---|---|---|
| 10100030 | h | OFICIAL 1A. | 0.01 | 21.4 | 0.21 |
| 10100060 | h | MANOBRE | 0.01 | 19.5 | 0.20 |
| 30500900 | m2 | MALLA C-98 20x20 D.6 B 500 SD (material) | 1 | 2.85 | 2.85 |
|  |  | Total |  |  | 3.26 |

| Amidament | Uts. | Llarg | Parcial |
|---|---|---|---|
| ZONA A | 1.05 | 43.45 | 45.623 |
| ZONA B | 1.05 | 128.8 | 135.240 |
| ZONA C | 1.05 | 79.85 | 83.843 |
| Total |  |  | 264.706 |

**7120000070** m2 PAVIMENT AC11 SURF D GRANÍTIC 7 CM.
856 m2 × 24.98 = 21382.88
Subministrament, estesa i piconatge de paviment de mescla bituminosa contínua en calent de composició densa per a capa de rodadura AC11 surf D de 7 cm. de gruix amb granulometria granítica i compactada al 98% de l'assaig marshall. S'inclou regularització del terreny amb MBC i reg d'adherència.

| Codi | Ut | Descripció | Rendiment | Preu | Import |
|---|---|---|---|---|---|
| 10100020 | h | Oficial 1a d'obra pública. (mà d'obra) | 0.02 | 19.4 | 0.39 |
| 10100050 | h | Manobre especialista. (mà d'obra) | 0.02 | 18.2 | 0.36 |
| 30300220 | kg | Emulsió asfàltica. (material) | 0.8 | 0.35 | 0.28 |
| 30300300 | m3 | MESCLA BITUMINOSA AC11 SURF D GRANÍTIC (material) | 0.07 | 121.5 | 8.51 |
| 20100410 | h | Camió regador de lligant. (maquinària) | 0.02 | 67.8 | 1.36 |
| 20100440 | h | ESTENEDORA MESCLA ASFÀLTICA (maquinària) | 0.05 | 120.3 | 6.02 |
| 20100230 | h | PICONADORA VIBRADORA AUTOPROPULS | 0.04 | 85.6 | 3.42 |
| 20100450 | h | Corró pneumàtic. (maquinària) | 0.025 | 75.9 | 1.90 |
| 20100020 | h | CAMIÓ GROS DE 25 TN. (maquinària) | 0.04 | 68.5 | 2.74 |
|  |  | Total |  |  | 24.98 |

| Amidament | Uts. | Llarg | Ample | Parcial |
|---|---|---|---|---|
|  | 1 | 796 |  | 796.000 |
| ACOMPLAMENT | 1 | 8 | 3 | 24.000 |
|  | 1 | 12 | 3 | 36.000 |
| Total |  |  |  | 856 |

**7120000076** ut OBRES NO PREVISTES A JUSTIFICAR
1 ut × 14836.1 = 14836.10
Obres no previstes a justificar.

| Codi | Ut | Descripció | Rendiment | Preu | Import |
|---|---|---|---|---|---|
| 10100030 | h | OFICIAL 1A. | 300 | 21.4 | 6420.00 |
| 10100060 | h | MANOBRE | 300 | 19.5 | 5850.00 |
| 35800282 | ut | Material divers. | 1 | 2566.1 | 2566.10 |
|  |  | Total |  |  | 14836.1 |

## 08 ACABATS
Import: 2255.9

**PD_53** m2 TAULONS DE FUSTA LAMINADA
7.15 m2 × 236.95 = 1694.19
Subministrament i col.locació de taulons de fusta d'abet nòrdic (Epicea Abies) de 100x50 mm. tractats a l'autoclau i muntats sobre mur de formigó prèvia col.locació de rastrells de 40x30 mm. tractats a l'autoclau i col.locats cada 60 cm., segons indicacions i característiques de projecte. Inclou tornilleria, tractament per protecció a fongs i insectes xylòfags, tiny i dues mans de vernís.

| Codi | Ut | Descripció | Rendiment | Preu | Import |
|---|---|---|---|---|---|
| MOOF07 | h | OFICIAL 1A. FUSTER (mà d'obra) | 3.5 | 25.1 | 87.85 |
| MOAJ07 | h | Ajudant de fuster (mà d'obra) | 3.5 | 21.7 | 75.95 |
| MT06FULx010 | m3 | FUSTA LAMINADA GL-24h 100x50 MM. (material) | 0.05 | 1125 | 56.25 |
| MT06FULx011 | m3 | RASTRELLS 30x40 MM. AUTOCLAU (material) | 0.02 | 845 | 16.90 |
|  |  | Total |  |  | 236.95 |

| Amidament | Uts. | Llarg | Ample | Parcial |
|---|---|---|---|---|
|  | 1 | 14.3 | 0.5 | 7.150 |
| Total |  |  |  | 7.15 |

**0410050200** m3 APORTACIÓ DE TERRA VEGETAL
1.8 m3 × 59.45 = 107.01
Aportació de terra vegetal de 30 cm. de gruix, estesa a màquina. Partida a regularitzar.

| Codi | Ut | Descripció | Rendiment | Preu | Import |
|---|---|---|---|---|---|
| 10100060 | h | MANOBRE | 0.1 | 19.5 | 1.95 |
| 20100180 | h | RETROEXCAVADORA SOBRE PNEUMÀTICS | 0.2 | 47.5 | 9.50 |
| 20100010 | h | CAMIÓ MITJA 10 TM. | 0.25 | 48 | 12.00 |
| 30200170 | m3 | Terra vegetal. (material) | 1.2 | 30 | 36.00 |
|  |  | Total |  |  | 59.45 |

| Amidament | Uts. | Llarg | Ample | Alt | Parcial |
|---|---|---|---|---|---|
| ESCOSELLS | 2 | 3 | 1 | 0.3 | 1.800 |
| Total |  |  |  |  | 1.8 |

**7105080200** ut BES D.18/22 MM.
2 ut × 227.35 = 454.70
Subministrament i plantació de Bes de 18/22 mm. de diàmetre.

| Codi | Ut | Descripció | Rendiment | Preu | Import |
|---|---|---|---|---|---|
| 10100300 | h | OFICIAL 1A JARDINER (mà d'obra) | 1 | 19.25 | 19.25 |
| 10100310 | h | AJUDANT JARDINER (mà d'obra) | 1 | 18.1 | 18.10 |
| 20100180 | h | RETROEXCAVADORA SOBRE PNEUMÀTICS | 2 | 47.5 | 95.00 |
| 39002130 | ut | BES 18/22 CM. (material) | 1 | 95 | 95.00 |
|  |  | Total |  |  | 227.35 |

## 09 MESURES DE SEGURETAT
Import: 4500

**S1019** ut MESURES DE SEGURETAT
1 ut × 4500 = 4500.00
Mesures de seguretat segons pressupost de l'estudi de seguretat i salut.

## 10 GESTIÓ DE RESIDUS
Import: 1500

**PD_1762** ut GESTIÓ DE RESIDUS
1 ut × 1500 = 1500.00
Classificació a peu d'obra dels residus de construcció separant-los en fraccions (formigó, ceràmics, metalls, fustes, vidres, plàstics, papers o cartons i residus perillosos), dins de l'obra en la que es produeixin, amb mitjans manuals. Inclou càrrega, transport a abocador autoritzat i pagament de taxes.

## -C.I. Costes Indirectos.

**06000010** m2 PAVIMENT DE FORMIGÓ REGLEJAT
Preu: 22.54
Paviment de formigó en massa HM-20/B/20/XC2, de 15-20 cm. de gruix buidat des de cuba i vibrat, amb acabat reglejat.

| Codi | Ut | Descripció | Rendiment | Preu |
|---|---|---|---|---|
| 10100030 | h | OFICIAL 1A. | 0.11 | 21.4 |
| 10100060 | h | MANOBRE | 0.11 | 19.5 |
| 30300560_AM2_1 | m3 | Formigó HM-20/B/20/XC2. (material) | 0.21 | 87.5 |

**010200021** ml EXTRACCIÓ DE VORADA DE PEDRA
Preu: 6.13
Extracció de vorada de pedra a màquina amb martell trencador. Inclou neteja i retirada de runes.

| Codi | Ut | Descripció | Rendiment | Preu |
|---|---|---|---|---|
| 10100060 | h | MANOBRE | 0.035 | 19.5 |
| 20100270 | h | RETROEXCAVADORA AMB MARTELL TRENCADOR | 0.07 | 78.6 |

**PD_602** m3 ESTESA DE GRAVES
Preu: 36.91
Subbase granular amb grava 20/30 mm., i compactació al 96% del Proctor Modificat amb mitjans mecànics, en tongades de 30 cm. de gruix, fins a aconseguir una densitat seca no inferior al al 96% del Proctor Modificat de la màxima obtinguda en l'assaig Proctor Modificat, realitzat segons UNE 103501, per a millora de les propietats resistents del terreny.

| Codi | Ut | Descripció | Rendiment | Preu |
|---|---|---|---|---|
| 10100060 | h | MANOBRE | 0.02 | 19.5 |
| 20100180 | h | RETROEXCAVADORA SOBRE PNEUMÀTICS | 0.08 | 47.5 |
| 30200180 | m3 | SUBBASE GRANULAR (material) | 1 | 32.75 |

**PD_672_AM2_1** m2 MALLA ELECTROSOLDADA 200x200x6
Preu: 2.33
Subministrament i col.locació de malla d'acer corrugat B 500 SD, de límit elàstic 5.100 Kp./cm2., de mesures de quadrícula 20x20 cm., 6 mm. de diàmetre, col.locada verticalment per tancament d'espai inferior, amb soldadura.

| Codi | Ut | Descripció | Rendiment | Preu |
|---|---|---|---|---|
| 10100030 | h | OFICIAL 1A. | 0.01 | 21.4 |
| 10100060 | h | MANOBRE | 0.01 | 19.5 |
| 30500900_AM2_1 | m2 | MALLA C-98 20x20 D.6 B 500 SD (material) | 1 | 1.95 |

**PD_652_AM2_1** m2 PAVIMENT FORMIGÓ ENLLUÏT MECÀNICAMENT
Preu: 22.37
Paviment continu de formigó en massa de 20 cm. de gruix, realitzat amb formigó HM-20/B/20/IIa fabricat en central i abocament des de camió, estès i vibrat manual; tractat superficialment amb morter de rodolament, color Gris Natural, amb àrids de quars, pigments i additius, rendiment 3 kg/m², amb acabat remolinat mecànic. Inclou tall de juntes.

| Codi | Ut | Descripció | Rendiment | Preu |
|---|---|---|---|---|
| 10100030 | h | OFICIAL 1A. | 0.07 | 21.4 |
| 10100060 | h | MANOBRE | 0.07 | 19.5 |
| 30300170_AM2_1 | kg | Resines (material) | 0.1 | 9.18 |
| 30300452_AM2_1 | m3 | FORMIGÓ HA-20-B-20-IIa (material) | 0.2 | 92.5 |
| 20100800_AM2_1 | h | REMOLINADOR MECÀNIC (maquinària) | 0.05 | 6.02 |

**7230000570** ml TUB POLIETILÈ AD 110 MM.-10 ATM.
Preu: 28.5
Subministrament i col.locació de tub de polietilè d'alta densitat de 110 mm. de diàmetre nominal, 10 atmòsferes de PN segons UNE 53-131-90 col.locat al fons de la rasa. Inclou unió a la xarxa existent, maniguets de soldar i accessoris de connexió.

| Codi | Ut | Descripció | Rendiment | Preu | Import |
|---|---|---|---|---|---|
| 10100240 | h | OFICIAL 1A. INSTAL.LADOR | 0.2 | 21 | 4.20 |
| 10100250 | h | AJUDANT D'INSTAL.LADOR | 0.2 | 20.5 | 4.10 |
| 36203750 | ml | TUB POLIETILÈ AD 110 MM.- 1O ATM. (material) | 1.02 | 17.7 | 18.05 |
| 36203753 | ut | ACCESSORIS INSTAL.LACIÓ (material) | 1 | 2.15 | 2.15 |
|  |  | Total |  |  | 28.5 |

**7230000086_AM2_1** ml ESCOMESA AMB POLIETILÈ AD 32 MM.
Preu: 24.4
Formació d'escomesa amb tub de polietilè d'alta densitat de 32 mm. de diàmetre nominal, 16 Bars de PN segons UNE 53-131-90 i collarí simple per connexió a tub de polietilè d'alta densitat de 110 mm. i aixeta de bola de 3/4. Grau de dificultat mitjà i col.locat al fons de la rasa. Inclòs connexions a les xarxes interiors existents.

| Codi | Ut | Descripció | Rendiment | Preu | Import |
|---|---|---|---|---|---|
| 10100240 | h | OFICIAL 1A. INSTAL.LADOR | 0.08 | 21 | 1.68 |
| 10100250 | h | AJUDANT D'INSTAL.LADOR | 0.08 | 20.5 | 1.64 |
| 36203756_AM2_1 | ml | TUB POLIETILÈ AD 32 MM. - 16 BAR (material) | 1 | 7.25 | 7.25 |
| 36203758_AM2_1 | ut | ACCESSORIS INSTAL.LACIÓ (material) | 0.35 | 39.5 | 13.83 |
|  |  | Total |  |  | 24.4 |

**PD_455** m3 SORRA PROTECCIÓ INSTAL·LACIONS
Preu: 35.62
Sorra en rases per protecció d'instal·lacions.

| Codi | Ut | Descripció | Rendiment | Preu |
|---|---|---|---|---|
| 10100060 | h | MANOBRE | 0.1 | 19.5 |
| 20100180 | h | RETROEXCAVADORA SOBRE PNEUMÀTICS | 0.25 | 47.5 |
| 30200040 | m3 | Sorra garbellada (material) | 1.02 | 21.5 |

**PD_1722** ml CORONAMENT DE MUR DE PEDRA
Preu: 39.37
Coronament de mur de pedra de 45 cm. d'amplada amb peces de maó massís aferrades amb morter M-7,5 i rejuntades, per evitar el deteriorament del mur amb l'aigua.

| Codi | Ut | Descripció | Rendiment | Preu |
|---|---|---|---|---|
| 10100030 | h | OFICIAL 1A. | 1 | 21.4 |
| 10100060 | h | MANOBRE | 0.8 | 19.5 |
| 32600035 | ut | CORONAMENT DE RAJOLA CERÀMICA 28x14x3,5 CM (material) | 8 | 0.45 |
| 990200090 | m3 | MORTER CALÇ GRASSA I C.P. M-5 (material) | 0.02 | 76.93 |

**PD_653** ut REPÀS ENTREGA DE PAVIMENT
Preu: 265.7
Treballs de repàs a màquina per l'entrega del paviment de formigó a les rasants existents de terra.

| Codi | Ut | Descripció | Rendiment | Preu |
|---|---|---|---|---|
| 10100030 | h | OFICIAL 1A. | 2 | 21.4 |
| 10100060 | h | MANOBRE | 2 | 19.5 |
| 20100180 | h | RETROEXCAVADORA SOBRE PNEUMÀTICS | 4 | 47.5 |

**PD_654** ut TREBALLS DE PREPARACIÓ
Preu: 302.8
Treballs previs de preparació de l'espai a pavimentar, retirada d'elements diversos, etc.

| Codi | Ut | Descripció | Rendiment | Preu |
|---|---|---|---|---|
| 10100030 | h | OFICIAL 1A. | 8 | 21.4 |
| 10100060 | h | MANOBRE | 8 | 19.5 |
| 20100060 | h | Dumper 15 Tn. (maquinària) | 0 | 54.33 |

**7230000088** ml RETIRADA CANONADA EXISTENT
Preu: 7.54
Treballs de retirada de la canonada existent de fibrociment per una empresa acreditatada (RERA), amb transport a abocador autoritzat segons el Reial Decret 396/2006 de 31 de març, pel qual s'estableixen les disposicions mínimes de aseguretat i salut aplicables als treballs amb risc d'exposició a l'amiant (BOE 86 de 11 d'abril de 2006). Inclou transport i taxes b'abocador.

| Codi | Ut | Descripció | Rendiment | Preu | Import |
|---|---|---|---|---|---|
| MQCA08 | h | OPERARI AMIANT (mà d'obra) | 0.08 | 23.5 | 1.88 |
| 20100010 | h | CAMIÓ MITJA 10 TM. | 0.02 | 48 | 0.96 |
| 601002 | t | TAXA D'ABOCADOR AMIANT | 0.02 | 235 | 4.70 |
|  |  | Total |  |  | 7.54 |

**7230000089** ut AIXETA COMPORTA BYARD 100 MM.
Preu: 922
Subministrament i muntatge d'aixeta de comporta Byard de 100 mm. amb platines, tapa de fundició i accessoris de connexió.

| Codi | Ut | Descripció | Rendiment | Preu | Import |
|---|---|---|---|---|---|
| 10100240 | h | OFICIAL 1A. INSTAL.LADOR | 3 | 21 | 63.00 |
| 10100250 | h | AJUDANT D'INSTAL.LADOR | 3 | 20.5 | 61.50 |
| 10100251 | ut | AIXETA COMPORTA BYARD 100 MM. (material) | 1 | 487.3 | 487.30 |
| 10100252 | ut | ACCESSORIS INSTAL.LACIÓ (material) | 1 | 310.2 | 310.20 |
|  |  | Total |  |  | 922 |

**PD_431** ut ARQUETA DE 45x45x45 CM.
Preu: 228.32
Arqueta de peu de baixant o sifònica, de maó perforat, de 45x45x45 cm.

| Codi | Ut | Descripció | Rendiment | Preu |
|---|---|---|---|---|
| 10100030 | h | OFICIAL 1A. | 4 | 21.4 |
| 10100060 | h | MANOBRE | 4 | 19.5 |
| 30300500 | m3 | FORMIGÓ HM-10/B/12/XC2 | 0.12 | 85.6 |
| 30700060 | ut | Maó perforat 10x14x29 cm. (material) | 70 | 0.21 |
| 990200030 | m3 | MORTER DE C.P. M-5 (1:6) | 0.12 | 72.52 |
| 36202120 | ut | MARC I TAPA REGISTRE FOSA 50x50 (material) | 1 | 43.5 |

**7230000090** ut HIDRANT D'INCENDIS DE 100 MM.
Preu: 1131.1
Subministrament i muntatge d'hidrant de columna seca de 4" DN 100 mm, amb presa recta a la xarxa, rodet de 300 mm, una boca de 4" DN 100 mm, dues boques de 2 1/2" DN 70 mm, ràcords i taps. Inclús tapa de fundició i accessoris de connexió.

| Codi | Ut | Descripció | Rendiment | Preu | Import |
|---|---|---|---|---|---|
| 10100240 | h | OFICIAL 1A. INSTAL.LADOR | 4 | 21 | 84.00 |
| 10100250 | h | AJUDANT D'INSTAL.LADOR | 4 | 20.5 | 82.00 |
| 36204020 | ut | HIDRANT SOTERRAT 100 MM (material) | 1 | 580.2 | 580.20 |
| 36204101 | ut | Pericó de fosa per hidrant. (material) | 1 | 139.6 | 139.60 |
| 36204100 | ut | P.P. ELEMENTS HIDRANT (material) | 1 | 245.3 | 245.30 |
|  |  | Total |  |  | 1131.1 |

**PD_432** ml CANONADA PROVISIONAL
Preu: 20.3
Formació de xarxa provisional necessària per la realització de les obres mitjançant canonada de polietilè de 50 mm., collarins per escomeses i accessoris d'instal.lació. Inclou retirada un cop finalitzades les obres.

| Codi | Ut | Descripció | Rendiment | Preu | Import |
|---|---|---|---|---|---|
| 10100240 | h | OFICIAL 1A. INSTAL.LADOR | 0.2 | 21 | 4.20 |
| 10100250 | h | AJUDANT D'INSTAL.LADOR | 0.2 | 20.5 | 4.10 |
| 36203751 | ml | TUB POLIETILÈ AD 50 MM.- 16 BAR (material) | 1.02 | 7.25 | 7.40 |
| 36203752 | ut | ACCESSORIS INSTAL.LACIÓ (material) | 1 | 4.6 | 4.60 |
|  |  | Total |  |  | 20.3 |

**PD_1723** ut REPÀS DE MUR DE PEDRA
Preu: 706.07
Treballs de repàs del mur de pedra existent. Inclou fixació de pedres que es troben desengaxades i rejuntat de la part superior del mur que es troba en mal estat degut a l'actuació dels agents climatològics. Previsió de 2 jornals de feina de dos operaris.

| Codi | Ut | Descripció | Rendiment | Preu |
|---|---|---|---|---|
| 10100030 | h | OFICIAL 1A. | 16 | 21.4 |
| 10100060 | h | MANOBRE | 16 | 19.5 |
| 30200020 | m3 | Pedra tipus nicorella. (material) | 2 | 31 |
| 990200090 | m3 | MORTER CALÇ GRASSA I C.P. M-5 | 0.5 | 76.93 |

**7120000071** m2 EXTRACCIÓ PAVIMENT FORMIGÓ
Preu: 12.88
Extracció de paviments de formigó de 15-20 cm. de gruix, a màquina amb martell trencador. Inclou neteja i retirada de runes.

| Codi | Ut | Descripció | Rendiment | Preu |
|---|---|---|---|---|
| 10100060 | h | MANOBRE | 0.06 | 19.5 |
| 20100270 | h | RETROEXCAVADORA AMB MARTELL TRENCADOR | 0.15 | 78.6 |

**7120000073** m2 PAVIMENT AC11 SURF D GRANÍTIC 4 CM.
Preu: 10.65
Subministrament, estesa i piconatge de paviment de mescla bituminosa contínua en calent de composició densa per a capa de rodadura AC11 surf D de 4 cm. de gruix amb granulometria granítica i compactada al 98% de l'assaig marshall. S'inclou regularització del terreny amb MBC i reg d'adherència.

| Codi | Ut | Descripció | Rendiment | Preu |
|---|---|---|---|---|
| 10100020_AM2_1 | h | Oficial 1a d'obra pública. (mà d'obra) | 0.006 | 19.4 |
| 10100050_AM2_1 | h | Manobre especialista. (mà d'obra) | 0.006 | 18.2 |
| 30300220_AM2_1 | kg | Emulsió asfàltica. (material) | 0.8 | 0.35 |
| 30300300_AM2_1 | m3 | MESCLA BITUMINOSA AC11 SURF D GRANÍTIC (material) | 0.04 | 93.5 |
| 20100410_AM2_1 | h | Camió regador de lligant. (maquinària) | 0.015 | 47.8 |
| 20100440_AM2_1 | h | ESTENEDORA MESCLA ASFÀLTICA (maquinària) | 0.03 | 60.5 |
| 20100230 | h | PICONADORA VIBRADORA AUTOPROPULS | 0.025 | 85.6 |
| 20100450_AM2_1 | h | Corró pneumàtic. (maquinària) | 0.025 | 47.2 |
| 20100020_AM2_1 | h | CAMIÓ GROS DE 25 TN. (maquinària) | 0.03 | 41.5 |

**ETP.01** ml TANCA DE PROTECCIÓ
Preu: 10
Col·locació de tanques de seguretat per delimitar la zona d'afectació i senyalitzar l'accés d'entrada i sortida de camions i zones peatonals, al llarg de tota l'obra. Inclou una porta de dues fulles per entrada de camions i una porta d'una fulla per entrada de treballadors. Tanca amb valles metàl·liques i peus de formigó, amb una malla d'ocultació, senyalització nocturna i cartells indicatius.

**NPAL00017** ut Caja de Distribución de Urbanizaciones CDU (material)
Preu: 198.5
Suministro de Caja de Distribución de Urbanizaciones CDU para
entrada-salida de cables de BT y derivación a acometida de
cliente. No incluye su montaje empotrado en fachada.

**270800550** m2 ADOQUÍ BREINCO VS5 PETRA 30x10x10 CM.
Preu: 50.5
Subministrament i col.locació d'adoquins de la marca Breinco o similar model VS5 Petra de 30x10x10 cm. amb separadors de 3 mm. Top Complete color black, col.locat a l'estesa sobre paviment de morter fet a obra 3,5:1 de sorra rentada i gruix regular de 40 mm., enllardat de les peces amb ciment cola PCI Pericol Carralit de Basf i rejuntat de les peces amb sorra seca, fet per fases. Inclou entregues a tapes de serveis.

**PD_1490** m2 PAVIMENT DE PEDRA NATURAL
Preu: 65.55
Subministrament i col.locació de pedra natural irregular (llosa) semblant a l'existent de 5 cm. de gruix, aferrada amb morter M-7,5 i rejuntada. Fet per fases.

| Codi | Ut | Descripció | Preu |
|---|---|---|---|
| MOOF01 | h | Oficial 1a (mà d'obra) | 24.9 |

**MQEX04** h Retroexcavadora sobre pneumàtics petita (maquinària)
Preu: 47.86
Pala retroexcavadora sobre pneumàtics

**MT02FOMa010** m³ Formigó en massa HM-20/B/20/I (material)
Preu: 84.23
Formigó en massa, subministrat per central de formigó, de resistència característica 20 N/mm² de consistència tova, d'una grandària màxima d'àrid de 20 mm, amb una relació aigua/ciment màxima de 0,65 i un contingut mínim de ciment de 200 Kg/m³, ambient I.

**AMOCPxxx030** m3 Morter de ciment pòrtland 1:6 (M-5a) (material)
Preu: 113.93
Morter ciment pòrtland CEM I 32,5, 1:6 (M-5a).

| Codi | Ut | Descripció | Rendiment | Preu | Import |
|---|---|---|---|---|---|
| MOAJ01 | h | Manobre (mà d'obra) | 1.25 | 21.4 | 26.75 |
| MQFO03 | h | Formigonera 250 l (maquinària) | 0.9 | 6.04 | 5.44 |
| MT01xxxx030 | m3 | SORRA GARBELLADA | 1.1 | 38.13 | 41.94 |
| MT02CIxx010 | kg | Ciment pòrtland CEM I 32,5 (material) | 250 | 0.15 | 37.50 |
| MT02ALxx090 | l | Aigua (material) | 230 | 0.01 | 2.30 |
|  |  | Total |  |  | 113.93 |

**PD_652** m2 PAVIMENT FORMIGÓ ENLLUÏT MECÀNICAMENT
Preu: 22.37
Paviment continu de formigó en massa de 20 cm. de gruix, realitzat amb formigó HM-20/B/20/IIa fabricat en central i abocament des de camió, estès i vibrat manual; tractat superficialment amb morter de rodolament, color Gris Natural, amb àrids de quars, pigments i additius, rendiment 3 kg/m², amb acabat remolinat mecànic. Inclou tall de juntes.

| Codi | Ut | Descripció | Rendiment | Preu |
|---|---|---|---|---|
| 10100030 | h | OFICIAL 1A. | 0.07 | 21.4 |
| 10100060 | h | MANOBRE | 0.07 | 19.5 |
| 30300170 | kg | RESINES | 0.1 | 9.18 |
| 30300452 | m3 | FORMIGÓ HA-20-B-20-IIa (material) | 0.2 | 92.5 |
| 20100800 | h | REMOLINADOR MECÀNIC | 0.05 | 23.5 |

**10100080** h AJUDANT SOLDADOR (mà d'obra)
Preu: 21.5
Ajudant soldador

## Preus auxiliars

**990200030** m3 MORTER DE C.P. M-5 (1:6) (material)
Preu: 72.52
Morter c.p. M-5 (1:6).

| Codi | Ut | Descripció | Rendiment | Preu | Import |
|---|---|---|---|---|---|
| 10100060 | h | MANOBRE | 1.5 | 19.5 | 29.25 |
| 20100150 | h | Formigonera 250 l. (maquinària) | 1.2 | 5.1 | 6.12 |
| 30200040 | m3 | SORRA GARBELLADA | 0.7 | 21.5 | 15.05 |
| 30300010 | kg | Ciment portland P.A. 350 (material) | 250 | 0.07 | 17.50 |
| 30300180 | l | Aigua (material) | 230 | 0.02 | 4.60 |
|  |  | Total |  |  | 72.52 |

**990200090** m3 MORTER CALÇ GRASSA I C.P. M-5 (material)
Preu: 76.93
Morter calç grassa i c.p. M-5 (1:1:7).

| Codi | Ut | Descripció | Rendiment | Preu |
|---|---|---|---|---|
| 10100060 | h | MANOBRE | 1.5 | 19.5 |
| 20100150 | h | FORMIGONERA 250 L. | 1.2 | 5.1 |
| 30200040 | m3 | SORRA GARBELLADA | 0.7 | 21.5 |
| 30300010 | kg | CIMENT PORTLAND P.A. 350 | 235 | 0.07 |
| 30300050 | kg | Calç apagada (material) | 147 | 0.06 |
| 30300180 | l | AIGUA | 167 | 0.02 |

## Recursos

**MT06FULx012** ut CARTELL TEMPORAL D'OBRA DE 160x175 CM
Cartell temporal d'obra fet de lama de ferro galvanitzat de gruix no deformable o d’alumini extrudit de gruix estàndard. Suports verticals amb tub o perfil de ferro galvanitzat, amb vinil imprès en quadricromia, mat i adhesiu col·locat el suport. Dimensions de 160x175 cm. amb el contingut facilitat pel promotor de l'obra, i el logotip de les diferents corporacions, amb els colors i la tipografia exigida donant compliment als requisits de comunicació del pla de recuperació, transformació i resilència finançat per l'Unió Europea - Next Generation.

**MOOF05** h TOPÒGRAF
Oficial 1a estucador

**MOOF06** h AJUDANT TOPÒGRAF
Oficial 1a guixaire

**MT06FULx013** ut MATERIAL DIVERS PROVISIONAL AIGUA
Material divers per provisional d'aigua.

**MQVA13** h GRUP ELECTRÒGEN 6 kVA
Grup electrògen de funcionament manual, amb motor dièsel, Kohler i alternador Sincro monofàsic de 230 V de tensió i 50 Hz de freqüència a 1500 r.p.m., de 6 kVA de potència de funcionament principal (PRP) i 7 kVA de potència de funcionament de temps limitat (LTP), de 1300x580x1298 mm, amb quadre elèctric de protecció, distribució i control per a arrencada manual.

**MT21Exxx160** ut LLOGUER MENSUAL WC. 1,20x1,20 M
Lloguer mènsula de cabina prefabricada per sanitari d'1,20x1,20 m., amb sòl antilliscant, finestra, placa turca o water de tassa i lavabo ceràmic.

**20100380** h MÀQUINA TALLAJUNTS EN PAVIMENTS
Màquina amb disc d'aigua per tall en paviments.

**20100270** h RETROEXCAVADORA AMB MARTELL TRENCADOR
Martell trencador sobre excavadora hidràulica.

**20100381** h MÀQUINA DE FRESAT
Màquina per fresat de paviment asfàltic.

**20100010** h CAMIÓ MITJA 10 TM
Camió mitjà 10 Tm.

**20100190** h RETROEXCAVADORA SOBRE PNEUMÀTICS
Pala retroexcavadora sobre pneumàtics.

**602001** t TAXA D'ABOCADOR, PER TERRES
Taxa d'abocar per terres

**30200190** m3 TOT-U NATURAL
M3. Tot-u natural.

**36203330** ml TUB PVC CORRUGAT 200 MM
Tub de PVC corrugat per sanejament sense pressió, sèrie SN-8 de rigidesa anular nominal 8 KN/m2., de 200 mm. de diàmetre exterior segons UNE-EN 1401-1.

**30300501** ml CANAL INTERCEPTORA D-400 RC30
Canal prefabricada interceptora d'aigua de 30 cm. d'amplada, amb caixó prefabricat i reixa de fundició, de la marca Fundición Dúctil Benito model D-400 model RC30 de 755x300x335 mm. o similar.

**30300550** m3 FORMIGÓ HM-20/B/20/XC2
Formigó en massa, subministrat per central de formigó, de resistència característica 20 N/mm2 de consistència tova, d'una grandària màxima d'àrid de 20 mm, amb una relació aigua/ciment màxima de 0,65 i un contingut mínim de ciment de 200 Kg/m3, ambient IIa.

**36203470** ml CANAL INTERCEPTORA D-400 RC50
Canal prefabricada interceptora d'aigua de 20 cm. d'amplada, amb caixó prefabricat i reixa de fundició, de la marca Fundición Dúctil Benito model D-400 model RC20 de 755x195x230 mm. o similar.

**MT09CERP030** ut EMBORNAL PREFABRICAT IMBO 8
Embornal prefabricat de formigó IMBO 8 de Benito o similar per a recollida d'aigües pluvials.

**MT18SAMx010** ut REIXA FOSA D-400 725x415 MM
Reixa de fosa dúctil normalitzada classe D-400 segons UNE-EN 124 de 725x415 mm. model Duna de Benito o similar.

**MT18SASP020** ut POU DE REGISTRE 80 CM. H=1,50 M
Pou de registre format amb anells de formigó prefabricat de 800 mm. de diàmetre nominal i 1,50 m. d'altura nominal.

**MT18SAMx050** ut MARC I TAPA FOSA D-400 80 CM
Tancament de pou amb tapa circular i marc de ferro colat classe D-400 segons UNE-EN 124 i 80 cm. de diàmetre.

**36400230** ut MATERIAL DIVERS CONNEXIÓ
Material divers per la connexió xarxa de sanejament.

**36203640** ml TUB FLEXIBLE PVC 160 MM
Tub flexible de paret múltiple amb resistència a compressió superior a 450 N tipus N, de 160 mm. de diàmetre.

**30300500** m3 FORMIGÓ HM-10/B/12/XC2
Formigó dossificació HM-10/B/12/XC2.

**36203641** ml PLACA PROTECTORA PE
Placa protectora d'instal.lacions elèctriques fabricada en polietilè de color groc.

**NPAL00004** ut Conversión subt. en fachada para cable hasta 3x1x24+1x150mm2
Conversión subterranea en fachada para cable de hasta 3x1x24+1x150 mm2 Al.

**NPAL00005** ut Empalme reductor de línea de baja tensión con Cable RV240 a
Empalme reductor de línea de baja tensión con Cable RV240 a
RZ95.

**NPAL00006** ut Caja General de Protección para 100 A
Caja General de Protección para 100 A, esquema 7. Incluyendo
su montaje sobre fachada, conexionado a red y fusibles.

**NPAL000171** ut Caja de seccionamiento con 3 bases portafusibles de 400 A
Caja de seccionamiento con 3 bases portafusibles de 400 A,
tamaño 2. Incluyendo su montaje sobre pared. (No incluye la
construcción del nicho de alojamiento).

**NPAL00018** ut Caja General de Protección para 160 A
Caja General de Protección para 160 A, esquema 9. Incluyendo
su montaje sobre pared existente.

**NPAL00007** ut Toma de tierra del neutro en CDU o CS
Toma de tierra del neutro en CDU o CS con una pica de acero
cobreado de 2 m, 14 mm Ø y 300 ì y 1,5 m de cable de Cu
desnudo de 50 mm². Incluyendo clavado y conexionado.

**NPAL00008** ut Conexionado de linea de baja tensión
Conexionado de linea de baja tensión, con cable de 3x1x240+
1x150 mm² Al con terminales bimetálicos y manguitos
termorretráctiles en cuadro.

**NPAL00009** ut Cartucho fusible tipo NH con indicador de fusión
Cartucho fusible tipo NH con indicador de fusión, tamaño DIN-2
de 315 A.

**NPAL00010** ml Verificación rigidez dielectrica cables BT
Verificación rigidez dielectrica cables BT. Incluyendo la
confección de informe para la compañia eléctrica.

**NPAL00012** ml Marcar, medir y confeccionar plano líneas BT subterráneas
Marcar, medir y confeccionar plano líneas BT subterráneas.
Incluye certificado RD-120 de cruces y paralelismos con oros.

**NPAL00013** ut Confección de proyecto de variante de línea de baja tensión
Confección de proyecto de variante de línea de baja tensión para
su legalización, gestión documental con ENDESA, tramitación en
el colegio de ingenieros correspondiente, pago de tasas y
entrega a ENDESA de tres ejemplares del mismo.

**NPAL00014** ut Redacción y preparación documentos para firma de permisos
Redacción y preparación documentos para firma de los permisos
particulares de los vecinos afectados por instalación de cajas
adosadas a su vivienda.

**NPLA00015** ut Dirección de obra y CFO
Dirección de obra y CFO, que incluye las visitas a obra para las
diversas gestiones a realizar en reuniones de obra y tasas de
visados.

**36203756** ml TUB POLIETILÈ AD 32 MM. - 16 BAR
Tub de polietilè d'alta densitat de 32 mm. de diàmetre nominal, 16 Bars de PN segons UNE 53-131-90.

**36203758** ut ACCESSORIS INSTAL.LACIÓ
Accessoris necessaris per la realització de la instal.lació.

**30400010** ml TAULÓ DE PI DE 75x225 MM. (C-50U)
Tauló de pi de 75x225 mm. - cost per 50 usos -

**30400020** ml PUNTAL METÀL.LIC C-50U
Puntal de pi - cost per 50 usos -

**30400200** m2 TAULER PREFABRICAT PI 22 MM. (C-20U)
Tauler prefabricat de pi de 22 mm. - cost per 20 usos -

**30400160** l LÍQUID DESENCOFRANT
Agent desencofrant que evita la adherència del formigó o del morter als encofrats. Amb un rendiment de 40 a 50 m2 per litre.

**30300570** m3 FORMIGÓ HA-25/F/20/XC2
Formigó en massa, subministrat per central de formigó, de resistència caracteréstia 250 Kg/cm2. de consistència tova i d'una grandària màxima d'arid de 20 mm.

**050500030** kg BARRES ACER B 500 S
Barres d'acer corrugat B 500 S.

**30401240** ut SEPARADOR TACO 4 POS. FORMIGÓ
Separador tipus taco de formigó, amb 4 posicions diferents, apte per tots els diàmetres de barilles.

**MT10PAfx020** ut LLAMBORDA V55 PETRA 30x15x10 CM
Llamborda de la marca Breinco o similar model VS5 Petra de 30x15x10 cm. amb separadors de 3 mm. Top Complete color black.

**20100801** m3 FORMIGÓ HM-30/B/20/X0+XF4+XM1
Formigó en massa, subministrat per central de formigó, de resistència característica 30 N/mm2 de consistència tova, d'una grandària màxima d'àrid de 20 mm, amb una relació aigua/ciment màxima de 0,60 i un contingut mínim de ciment de 275 Kg/m3, i per ambient X0+XF4+XM1.

**20100800** h REMOLINADOR MECÀNIC
H. Remolinador mecànic

**30500900** m2 MALLA C-98 20x20 D.6 B 500 SD
Malla C-98, 20x20 D.6 MM. B 500 SD, en elements de 6.00x2.20 m.

**30300300** m3 MESCLA BITUMINOSA AC11 SURF D GRANÍTIC
Mescla bituminosa calenta AC11 surf D amb granulometria granítica.

**20100440** h ESTENEDORA MESCLA ASFÀLTICA
Estenedora de mescla asfàltica.

**20100020** h CAMIÓ GROS DE 25 TN
Camió gros de 15 Tn.

**MOOF07** h OFICIAL 1A. FUSTER
Oficial 1a fuster

**MT06FULx010** m3 FUSTA LAMINADA GL-24h 100x50 MM
Fusta laminada d'avet de 100x50 mm. de secció, amb làmines encolades de 33 a 45 mm de gruix, amb una classe resistent GL-24h tractada a l'autoclau, inclou tornilleria, tractament per protecció a fongs i insectes xylòfags, tiny i dues mans de vernís.

**MT06FULx011** m3 RASTRELLS 30x40 MM. AUTOCLAU
Rastrells de 40x30 mm. tractats a l'autoclau amb tornilleria.

**10100300** h OFICIAL 1A JARDINER
H. Oficial 1ª jardiner.

**10100310** h AJUDANT JARDINER
H. Ajudant de jardiner.

**39002130** ut BES 18/22 CM
Bes de 18/22 cm. de diàmetre.

**30200180** m3 SUBBASE GRANULAR
M3. Subbase granular.

**30500900_AM2_1** m2 MALLA C-98 20x20 D.6 B 500 SD
Malla C-98, 20x20 D.6 MM. B 500 SD, en elements de 6.00x2.20 m.

**30300452_AM2_1** m3 FORMIGÓ HA-20-B-20-IIa
Formigó per armar, subministrat per central de formigó, de resistència característica 25 N/mm2 de consistència tova, d'una grandària màxima d'àrid de 20 mm, amb una relació aigua/ciment màxima de 0,60 i un contingut mínim de ciment de 275 Kg/m3, i per ambient IIa.

**20100800_AM2_1** h REMOLINADOR MECÀNIC
H. Remolinador mecànic

**36203750** ml TUB POLIETILÈ AD 110 MM.- 1O ATM
Tub de polietilè d'alta densitat de 110 mm. de diàmetre nominal, 10 atmòsferes de PN segons UNE 53-131-90.

**36203753** ut ACCESSORIS INSTAL.LACIÓ
Accessoris necessaris per la realització de la instal.lació.

**36203756_AM2_1** ml TUB POLIETILÈ AD 32 MM. - 16 BAR
Tub de polietilè d'alta densitat de 32 mm. de diàmetre nominal, 16 Bars de PN segons UNE 53-131-90.

**36203758_AM2_1** ut ACCESSORIS INSTAL.LACIÓ
Accessoris necessaris per la realització de la instal.lació.

**32600035** ut CORONAMENT DE RAJOLA CERÀMICA 28x14x3,5 CM
Coronament amb rajola ceràmica mat fina de 28x14x1,5 cm.

**MQCA08** h OPERARI AMIANT
Operari per retirada d'amiant.

**601002** t TAXA D'ABOCADOR AMIANT
Taxa d'abocador per runes amb amiant.

**10100251** ut AIXETA COMPORTA BYARD 100 MM
Aixeta de comporta Byard de 100 mm.

**10100252** ut ACCESSORIS INSTAL.LACIÓ
Accessoris necessaris per la realització de la instal.lació.

**36202120** ut MARC I TAPA REGISTRE FOSA 50x50
Marc i tapa de fosa registrable de 50x50 cm.

**36204020** ut HIDRANT SOTERRAT 100 MM
Hidrant soterrat amb pericó de registre, amb una sortida de 100 mm. de diàmetre i de 4" de diàmetre de connexió a la canonada. Inclou accessoris.

**36204100** ut P.P. ELEMENTS HIDRANT
Part proporcional d'elements especials per hidrants.

**36203751** ml TUB POLIETILÈ AD 50 MM.- 16 BAR
Tub de polietilè d'alta densitat de 50 mm. de diàmetre nominal, 10 atmòsferes de PN segons UNE 53-131-90.

**36203752** ut ACCESSORIS INSTAL.LACIÓ
Accessoris necessaris per la realització de la instal.lació.

**30300300_AM2_1** m3 MESCLA BITUMINOSA AC11 SURF D GRANÍTIC
Mescla bituminosa calenta AC11 surf D amb granulometria granítica.

**20100440_AM2_1** h ESTENEDORA MESCLA ASFÀLTICA
Estenedora de mescla asfàltica.

**20100020_AM2_1** h CAMIÓ GROS DE 25 TN
Camió gros de 15 Tn.

**30300452** m3 FORMIGÓ HA-20-B-20-IIa
Formigó per armar, subministrat per central de formigó, de resistència característica 25 N/mm2 de consistència tova, d'una grandària màxima d'àrid de 20 mm, amb una relació aigua/ciment màxima de 0,60 i un contingut mínim de ciment de 275 Kg/m3, i per ambient IIa.
